# Paviment vinílic esportiu indoor, punt-elàstic

- Propietat de l'arxiu: CYPE INGENIEROS, S.A.
- Format: FIEBDC-3/2002
- Divisa: EUR
- Costos indirectes: 3.00 %
- IVA: 21.00 %

## R Revestiments i extradossats

### RS Paviments

#### RSH Esportius indoor

**RSH010** m² Paviment vinílic esportiu indoor, punt-elàstic.
Paviment vinílic esportiu indoor, punt-elàstic segons UNE-EN 14904, per a la pràctica de futbol sala, de 6,2 mm d'espessor, format per un complex amb superfície de vinil plastificat, reforçat amb una malla de fibra de vidre, sobre una capa d'escuma d'alta densitat amb estructura cel·lular tancada, subministrat en rotllos, color a escollir, pes 4,2 kg/m², absorció d'impactes segons UNE-EN 14808 entre 25 i 35%, deformació vertical segons UNE-EN 14809 < 2%, classificació segons UNE-EN 14904 P1, altura de rebot de pilota segons UNE-EN 12235 >= 90%, Euroclasse Bfl-s1 de reacció al foc segons UNE-EN 13501-1, amb tractament fotoreticulat (antihumitat, anticremades, lliscament controlat), fungiestàtic i bacteriostàtic. COL·LOCACIÓ: amb adhesiu de contacte, sobre una base suport sense risc d'humitat ascendent.
Criteri de valoració econòmica: El preu no inclou la base suport.
Inclou: Replanteig i retallada del paviment. Aplicació de l'adhesiu. Col·locació del paviment. Soldat d'unió i junts entre rotllos. Eliminació i neteja del material sobrant. Neteja final del paviment.
Criteri d'amidament de projecte: Superfície útil, mesura segons documentació gràfica de Projecte, deduint els buits de superfície major de 1 m².
Criteri de mesura d'obra: Es mesurarà la superfície realment executada segons especificacions de Projecte, deduint els buits de superfície major de 1 m².

| Codi | Ut | Descripció | Rendiment | Preu | Import |
|---|---|---|---|---|---|
| mt18dww010a | kg | Adhesiu de contacte a base de resina acrílica en dispersió aquosa, per a paviment de goma, cautxú, linòleum, PVC, moqueta i tèxtil. (material) | 0.315 | 4.62 | 1.46 |
| mt18pde010adaa | m² | Paviment vinílic esportiu indoor, punt-elàstic segons UNE-EN 14904, per a la pràctica de futbol sala, de 6,2 mm d'espessor, format per un complex amb superfície de vinil plastificat, reforçat amb una malla de fibra de vidre, sobre una capa d'escuma d'alta densitat amb estructura cel·lular tancada, subministrat en rotllos, color a escollir, pes 4,2 kg/m², absorció d'impactes segons UNE-EN 14808 entre 25 i 35%, deformació vertical segons UNE-EN 14809 < 2%, classificació segons UNE-EN 14904 P1, altura de rebot de pilota segons UNE-EN 12235 >= 90%, Euroclasse Bfl-s1 de reacció al foc segons UNE-EN 13501-1, amb tractament fotoreticulat (antihumitat, anticremades, lliscament controlat), fungiestàtic i bacteriostàtic. (material) | 1.050 | 35.50 | 37.28 |
| op00pis010 |  | Pistola d'aire calent per a soldadura de materials termoplàstics. | 1.000 | 0.00 | 0.00 |
| op00tra010 |  | Traçador de junts. | 1.000 | 0.00 | 0.00 |
| op00cor040 |  | Talladora de vores. | 1.000 | 0.00 | 0.00 |
| mo026 | h | Oficial 1ª instal·lador de revestiments flexibles. (mà d'obra) | 0.480 | 29.67 | 14.24 |
| mo064 | h | Ajudant instal·lador de revestiments flexibles. (mà d'obra) | 0.240 | 26.39 | 6.33 |
| % | % | Costos directes complementaris | 2 % | 59.31 | 1.19 |
|  |  | Costos directes |  |  | 60.50 |
