# Paviment vinílic esportiu indoor, punt-elàstic multiusos

- Propietat de l'arxiu: CYPE INGENIEROS, S.A.
- Format: FIEBDC-3/2002
- Divisa: EUR
- Costos indirectes: 3.00 %
- IVA: 21.00 %

## R Revestiments i extradossats

### RS Paviments

#### RSH Esportius indoor

**RSH020** m² Paviment vinílic esportiu indoor, punt-elàstic multiusos.
Paviment vinílic esportiu indoor, punt-elàstic multiusos segons UNE-EN 14904, de 3 mm d'espessor, format per una capa d'ús de PVC dur, reforçada amb una malla de fibra de vidre, sobre una capa d'escuma d'alta densitat amb estructura cel·lular tancada, subministrat en rotllos, color a escollir, pes 2,2 kg/m², altura de rebot de pilota segons UNE-EN 12235 >= 90%, classificació segons UNE-EN 14904 P1, Euroclasse Cfl-s1 de reacció al foc segons UNE-EN 13501-1, amb tractament fotoreticulat (antihumitat, anticremades, lliscament controlat), fungiestàtic i bacteriostàtic. COL·LOCACIÓ: amb adhesiu de contacte, sobre una base suport sense risc d'humitat ascendent.
Criteri de valoració econòmica: El preu no inclou la base suport.
Inclou: Replanteig i retallada del paviment. Aplicació de l'adhesiu. Col·locació del paviment. Soldat d'unió i junts entre rotllos. Eliminació i neteja del material sobrant. Neteja final del paviment.
Criteri d'amidament de projecte: Superfície útil, mesura segons documentació gràfica de Projecte, deduint els buits de superfície major de 1 m².
Criteri de mesura d'obra: Es mesurarà la superfície realment executada segons especificacions de Projecte, deduint els buits de superfície major de 1 m².

| Codi | Ut | Descripció | Rendiment | Preu | Import |
|---|---|---|---|---|---|
| mt18dww010a | kg | Adhesiu de contacte a base de resina acrílica en dispersió aquosa, per a paviment de goma, cautxú, linòleum, PVC, moqueta i tèxtil. (material) | 0.315 | 4.62 | 1.46 |
| mt18pde020a | m² | Paviment vinílic esportiu indoor, punt-elàstic multiusos segons UNE-EN 14904, de 3 mm d'espessor, format per una capa d'ús de PVC dur, reforçada amb una malla de fibra de vidre, sobre una capa d'escuma d'alta densitat amb estructura cel·lular tancada, subministrat en rotllos, color a escollir, pes 2,2 kg/m², altura de rebot de pilota segons UNE-EN 12235 >= 90%, classificació segons UNE-EN 14904 P1, Euroclasse Cfl-s1 de reacció al foc segons UNE-EN 13501-1, amb tractament fotoreticulat (antihumitat, anticremades, lliscament controlat), fungiestàtic i bacteriostàtic. (material) | 1.050 | 19.50 | 20.48 |
| op00pis010 |  | Pistola d'aire calent per a soldadura de materials termoplàstics. | 1.000 | 0.00 | 0.00 |
| op00tra010 |  | Traçador de junts. | 1.000 | 0.00 | 0.00 |
| op00cor040 |  | Talladora de vores. | 1.000 | 0.00 | 0.00 |
| mo026 | h | Oficial 1ª instal·lador de revestiments flexibles. (mà d'obra) | 0.216 | 28.42 | 6.14 |
| mo064 | h | Ajudant instal·lador de revestiments flexibles. (mà d'obra) | 0.120 | 25.28 | 3.03 |
| % | % | Costos directes complementaris | 2 % | 31.11 | 0.62 |
|  |  | Costos directes |  |  | 31.73 |
