# Paviment esportiu indoor multicapa per a pista poliesportiva, sistema "COMPOSAN INDUSTRIAL Y TECNOLOGÍA"

- Propietat de l'arxiu: CYPE INGENIEROS, S.A.
- Format: FIEBDC-3/2002
- Divisa: EUR
- Costos indirectes: 3.00 %
- IVA: 21.00 %

## R Revestiments i extradossats

### RS Paviments

#### RSH Esportius indoor

**RSH050** m² Paviment esportiu indoor multicapa per a pista poliesportiva, sistema "COMPOSAN INDUSTRIAL Y TECNOLOGÍA".
Paviment esportiu indoor multicapa, sistema Compoflex Indoor "COMPOSAN INDUSTRIAL Y TECNOLOGÍA", de 6 mm d'espessor total aproximat, sobre superfície suport de formigó, apte per a pista poliesportiva. CAPA BASE: una capa de làmina de cautxú sintètic SBR, Base Flexible SBR, de 4 mm d'espessor, prèvia aplicació d'una capa d'adhesiu tixòtrop de poliuretà bicomponent sense dissolvents (rendiment aproximat de 1 kg/m²). CAPA DE SEGELLAT: una capa de pasta tapaporus de poliuretà bicomponent, Compoflex Tapaporos (rendiment aproximat de 0,8 kg/m²). CAPA DE REGULARITZACIÓ: dues capes de revestiment autoanivellant de poliuretà bicomponent sense dissolvents, Compoflex Autonivelante, color gris RAL 7032 (rendiment aproximat de 0,6 kg/m² la primera capa i 1,8 kg/m² la segona capa). CAPA D'ACABAT: una capa de pintura de poliuretà alifàtic, elàstica i de baixa viscositat, bicomponent, Compoflex Paint, color blau RAL 5024, acabat mat (rendiment aproximat de 0,15 kg/m²).
Criteri de valoració econòmica: El preu no inclou la superfície suport ni l'execució i el segellat dels junts.
Inclou: Neteja de la superfície suport. Replanteig de les juntes i draps de treball. Aplicació de l'adhesiu. Aplicació de la capa base. Aplicació de la capa de segellat. Aplicació de la capa de regularització. Aplicació de la capa d'acabat. Assecat de cada capa abans d'aplicar la següent, incloent raspat, escombrada i bufat de les imperfeccions. Neteja final del paviment.
Criteri d'amidament de projecte: Superfície mesurada en projecció horitzontal, segons documentació gràfica de Projecte.
Criteri de mesura d'obra: Es mesurarà, en projecció horitzontal, la superfície realment executada segons especificacions de Projecte.

| Codi | Ut | Descripció | Rendiment | Preu | Import |
|---|---|---|---|---|---|
| mt47cit310a | kg | Adhesiu tixòtrop de poliuretà bicomponent sense dissolvents "COMPOSAN INDUSTRIAL Y TECNOLOGÍA". (material) | 1.000 | 9.07 | 9.07 |
| mt47cit320a | m² | Làmina de cautxú sintètic SBR, Base Flexible SBR "COMPOSAN INDUSTRIAL Y TECNOLOGÍA" de 4 mm d'espessor, subministrada en rotllos. (material) | 1.000 | 11.24 | 11.24 |
| mt47cit330a | kg | Pasta tapaporus de poliuretà bicomponent, Compoflex Tapaporos "COMPOSAN INDUSTRIAL Y TECNOLOGÍA". (material) | 0.800 | 10.11 | 8.09 |
| mt47cit340a | kg | Revestiment autoanivellant de poliuretà bicomponent sense dissolvents, Compoflex Autonivelante "COMPOSAN INDUSTRIAL Y TECNOLOGÍA", color gris RAL 7032; per a aplicar amb llana. (material) | 2.400 | 10.63 | 25.51 |
| mt27ppc010a | kg | Pintura de poliuretà alifàtic, elàstica i de baixa viscositat, bicomponent, Compoflex Paint "COMPOSAN INDUSTRIAL Y TECNOLOGÍA", color blau RAL 5024, acabat mat, resistent als raigs UV, a la intempèrie i a l'abrasió. (material) | 0.150 | 33.87 | 5.08 |
| mo041 | h | Oficial 1ª construcció d'obra civil. (mà d'obra) | 0.246 | 28.42 | 6.99 |
| mo087 | h | Ajudant construcció d'obra civil. (mà d'obra) | 0.246 | 25.28 | 6.22 |
| % | % | Costos directes complementaris | 2 % | 72.20 | 1.44 |
|  |  | Costos directes |  |  | 73.64 |
