# Tarima de fusta per a exterior

- Propietat de l'arxiu: CYPE INGENIEROS, S.A.
- Format: FIEBDC-3/2002
- Divisa: EUR
- Costos indirectes: 3.00 %
- IVA: 21.00 %

## R Revestiments i extradossats

### RS Paviments

#### RSM De fusta

**RSM022** m² Tarima de fusta per a exterior.
Tarima per a exterior, formada per taules de fusta massissa, de pi Suècia, de 21x95x1600/2400 mm, resistència al lliscament classe 3, segons CTE DB SU, fixades mitjançant el sistema de fixació oculta sobre llistons de fusta de pinastre (Pinus pinaster), tractada en autoclau, amb classe d'ús 4 segons UNE-EN 335 de 50x38 mm, separats 40 cm entre si i fixats al suport amb paletades de morter de ciment. Inclús clips i cargols d'acer inoxidable per a subjecció dels posts a les llates d'empostissar i peces especials.
Criteri de valoració econòmica: El preu no inclou la capa d'acabat.
Inclou: Replanteig, anivellació i fixació de les llates d'empostissar. Col·locació dels posts de la primera filada, fixats amb un punt de massilla elastomèrica de poliuretà. Fixació d'una filada de clips sobre la llata d'empostissar. Presentació de les taules de la segona filada. Encaix dels clips entre les taules. Col·locació i fixació de les successives filades.
Criteri d'amidament de projecte: Superfície útil, mesura segons documentació gràfica de Projecte. No s'ha incrementat l'amidament per trencaments i retallades, ja que en la descomposició s'ha considerat un 5% més de peces.
Criteri de mesura d'obra: Es mesurarà la superfície realment executada segons especificacions de Projecte.

| Codi | Ut | Descripció | Rendiment | Preu | Import |
|---|---|---|---|---|---|
| mt18mva015c | m | Llistó de 50x38 mm de secció, de fusta de pinastre (Pinus pinaster), tractada en autoclau, amb classe d'ús 4, segons UNE-EN 335, acabat raspallat, amb humitat inferior al 20%. (material) | 2.600 | 2.50 | 6.50 |
| mt08aaa010a | m³ | Aigua. (material) | 0.006 | 1.50 | 0.01 |
| mt09mif010ca | t | Morter industrial per a obra de paleta, de ciment, color gris, categoria M-5 (resistència a compressió 5 N/mm²), subministrat en sacs, segons UNE-EN 998-2. (material) | 0.006 | 53.48 | 0.32 |
| mt18mta030ij | m² | Taules de fusta massissa, de pi Suècia, de 21x95x1600/2400 mm, sense tractar, per a raspallat i aplicació d'un tractament protector i decoratiu en obra; resistència al lliscament classe 3, segons CTE DB SU; amb accessoris de muntatge. Segons UNE-EN 13810-1 i UNE-EN 14342 (material) | 1.050 | 22.73 | 23.87 |
| mt18mva021 | U | Accessoris de muntatge per a col·locació de tarima flotant amb clips. (material) | 1.000 | 2.15 | 2.15 |
| mt18acc020 | U | Kit d'encaix per a tarima exterior, compost per clip d'acer inoxidable, en forma d'omega, per a l'acoblament dels posts, i cargol d'acer inoxidable, per a fixació del clip a la llata d'empostissar. (material) | 25.000 | 0.34 | 8.50 |
| op00cla010 |  | Clavadora pneumàtica. | 1.000 | 0.00 | 0.00 |
| op00cep010 |  | Garlopa. | 1.000 | 0.00 | 0.00 |
| op00tro010 |  | Serra de trepar. | 1.000 | 0.00 | 0.00 |
| mo025 | h | Oficial 1ª instal·lador de paviments de fusta. (mà d'obra) | 0.599 | 28.42 | 17.02 |
| mo063 | h | Ajudant instal·lador de paviments de fusta. (mà d'obra) | 0.599 | 25.28 | 15.14 |
| % | % | Costos directes complementaris | 2 % | 73.51 | 1.47 |
|  |  | Costos directes |  |  | 74.98 |
