# Junt de construcció en paviment continu de formigó, amb passadors

- Propietat de l'arxiu: CYPE INGENIEROS, S.A.
- Format: FIEBDC-3/2002
- Divisa: EUR
- Costos indirectes: 3.00 %
- IVA: 21.00 %

## R Revestiments i extradossats

### RS Paviments

#### RSN Junts en paviments continus de formigó

**RSN125** m Junt de construcció en paviment continu de formigó, amb passadors.
Junt de construcció en paviment continu de formigó, amb sistema de transmissió de càrregues, compost per un passador lliscant d'acer, de secció circular i una beina de polipropilè reciclat, de 16 mm de diàmetre i 225 mm de longitud, amb base reutilitzable de fixació a l'encofrat. Inclús elements de fixació a l'encofrat.
Inclou: Replanteig i fixació de les bases a l'encofrat. Encaix de les beines a les bases. Col·locació dels passadors dins de les beines, una vegada formigonada i desencofrat el junt.
Criteri d'amidament de projecte: Longitud mesurada segons documentació gràfica de Projecte.
Criteri de mesura d'obra: Es mesurarà la longitud realment executada segons especificacions de Projecte.

| Codi | Ut | Descripció | Rendiment | Preu | Import |
|---|---|---|---|---|---|
| mt18wwe030a | U | Sistema de transmissió de càrregues, compost per un passador lliscant d'acer, de secció circular i una beina de polipropilè reciclat, de 16 mm de diàmetre i 225 mm de longitud, amb base reutilitzable de fixació a l'encofrat, per al seu ús en junts de construcció i de dilatació en paviments continus de formigó; amb elements de fixació a l'encofrat. (material) | 3.660 | 1.60 | 5.86 |
| mo020 | h | Oficial 1ª construcció. (mà d'obra) | 0.132 | 28.42 | 3.75 |
| mo113 | h | Peó ordinari construcció. (mà d'obra) | 0.132 | 23.81 | 3.14 |
| % | % | Costos directes complementaris | 2 % | 12.75 | 0.26 |
|  |  | Costos directes |  |  | 13.01 |
