# Entornpeu de mosaic hidràulic. Col·locació en capa fina

- Propietat de l'arxiu: CYPE INGENIEROS, S.A.
- Format: FIEBDC-3/2002
- Divisa: EUR
- Costos indirectes: 3.00 %
- IVA: 21.00 %

## R Revestiments i extradossats

### RS Paviments

#### RSU De rajoles hidràuliques

**RSU030** m Entornpeu de mosaic hidràulic. Col·locació en capa fina.
Entornpeu de mosaic hidràulic, amb peces de 20x7 cm, monocolor, color a escollir, gamma bàsica. COL·LOCACIÓ: en capa fina i mitjançant doble encolat amb adhesiu cimentós d'enduriment normal, C1 sense cap característica addicional. REJUNTAT: amb morter de junts cimentós millorat, amb absorció d'aigua reduïda i resistència elevada a l'abrasió tipus CG 2 W A, color blanc, per junts de 2 a 15 mm.
Inclou: Replanteig de les peces. Tall de les peces i formació d'encaixos en cantonades i racons. Col·locació de l'entornpeu. Rejuntat. Neteja de l'entornpeu.
Criteri d'amidament de projecte: Longitud mesurada segons documentació gràfica de Projecte, sense incloure buits de portes. No s'ha incrementat l'amidament per trencaments i retallades, ja que en la descomposició s'ha considerat un 5% més de peces.
Criteri de mesura d'obra: Es mesurarà la longitud realment executada segons especificacions de Projecte.

| Codi | Ut | Descripció | Rendiment | Preu | Import |
|---|---|---|---|---|---|
| mt18bhi025a | m | Entornpeu de mosaic hidràulic, amb peces de 20x7 cm, monocolor, color a escollir, gamma bàsica. (material) | 1.050 | 14.36 | 15.08 |
| mt09mcr021g | kg | Adhesiu cimentós d'enduriment normal, C1, segons UNE-EN 12004, color gris. (material) | 0.015 | 0.35 | 0.01 |
| mt09mcp020bB | kg | Morter de junts cimentós millorat, amb absorció d'aigua reduïda i resistència elevada a l'abrasió, tipus CG2 W A, segons UNE-EN 13888, color blanc, per junts de 2 a 15 mm, a base de ciment d'alta resistència, àrids seleccionats, additius especials i pigments, amb efecte antifloridura, antiverdet i preventiu de les eflorescències, hidrorepel·lent, especial per a rejuntat de tot tipus de peces ceràmiques i pedres naturals en zones de proliferació de microorganismes. (material) | 0.020 | 1.70 | 0.03 |
| op00sie030 |  | Serra de disc de diamant, per a taula de treball, de tall humit. | 1.000 | 0.00 | 0.00 |
| mo023 | h | Oficial 1ª enrajolador. (mà d'obra) | 0.230 | 29.67 | 6.82 |
| % | % | Costos directes complementaris | 2 % | 21.94 | 0.44 |
|  |  | Costos directes |  |  | 22.38 |
