# Tapa per a fals sostre continu de plaques d'escaiola

- Propietat de l'arxiu: CYPE INGENIEROS, S.A.
- Format: FIEBDC-3/2002
- Divisa: EUR
- Costos indirectes: 3.00 %
- IVA: 21.00 %

## R Revestiments i extradossats

### RT Falsos sostres en interiors

#### RTA Continus, de plaques d'escaiola

**RTA020** m Tapa per a fals sostre continu de plaques d'escaiola.
Formació de contrapetja vertical en canvi de nivell de fals sostre continu, mitjançant plaques d'escaiola amb nervadures i acabat llis rebudes amb pasta d'escaiola, per tancar un espai de 20 cm d'altura.
Inclou: Replanteig i traçat en els paraments de la situació de la tapa. Presentació i tall de les peces. Humectació de la base de fixació. Estesa de la pasta d'aferrament. Col·locació i rejuntat de les peces. Repassos de punts de trobada entre peces, cantonades i racons.
Criteri d'amidament de projecte: Longitud mesurada segons documentació gràfica de Projecte.
Criteri de mesura d'obra: Es mesurarà la longitud realment executada segons especificacions de Projecte.

| Codi | Ut | Descripció | Rendiment | Preu | Import |
|---|---|---|---|---|---|
| mt09pes010 | m³ | Pasta d'escaiola, segons UNE-EN 13279-1. (material) | 0.004 | 173.60 | 0.69 |
| mt12fpe010b | m² | Placa d'escaiola amb nervadures, de 100x60 cm i de 8 mm d'espessor (20 mm de gruix total, incloent les nervadures), amb cantell recte i acabat llis, sense revestir, per a falsos sostres. (material) | 0.220 | 3.11 | 0.68 |
| mo035 | h | Oficial 1ª escaiolista. (mà d'obra) | 0.420 | 28.42 | 11.94 |
| mo117 | h | Peó escaiolista. (mà d'obra) | 0.420 | 23.81 | 10.00 |
| % | % | Costos directes complementaris | 2 % | 23.31 | 0.47 |
|  |  | Costos directes |  |  | 23.78 |
