# Falsa biga contínua de plaques d'escaiola

- Propietat de l'arxiu: CYPE INGENIEROS, S.A.
- Format: FIEBDC-3/2002
- Divisa: EUR
- Costos indirectes: 3.00 %
- IVA: 21.00 %

## R Revestiments i extradossats

### RT Falsos sostres en interiors

#### RTA Continus, de plaques d'escaiola

**RTA021** m Falsa biga contínua de plaques d'escaiola.
Formació de falsa biga contínua de 20x20 cm de secció, amb dues cares de plaques d'escaiola amb nervadures i acabat llis, subjectes mitjançant estopada penjant. Inclús filferro de lligar d'acer galvanitzat per a fixacions.
Inclou: Replanteig i traçat en els paraments. Presentació i tall de les peces. Humectació de la base de fixació. Estesa de la pasta d'aferrament. Col·locació i rejuntat de les peces. Repassos de punts de trobada entre peces, cantonades i racons.
Criteri d'amidament de projecte: Longitud mesurada segons documentació gràfica de Projecte.
Criteri de mesura d'obra: Es mesurarà la longitud realment executada segons especificacions de Projecte.

| Codi | Ut | Descripció | Rendiment | Preu | Import |
|---|---|---|---|---|---|
| mt12fpe010b | m² | Placa d'escaiola amb nervadures, de 100x60 cm i de 8 mm d'espessor (20 mm de gruix total, incloent les nervadures), amb cantell recte i acabat llis, sense revestir, per a falsos sostres. (material) | 0.420 | 3.11 | 1.31 |
| mt12fac010 | kg | Fibres vegetals en rotllos. (material) | 0.088 | 1.35 | 0.12 |
| mt09pes010 | m³ | Pasta d'escaiola, segons UNE-EN 13279-1. (material) | 0.002 | 173.60 | 0.35 |
| mo035 | h | Oficial 1ª escaiolista. (mà d'obra) | 0.396 | 28.42 | 11.25 |
| mo117 | h | Peó escaiolista. (mà d'obra) | 0.396 | 23.81 | 9.43 |
| % | % | Costos directes complementaris | 2 % | 22.46 | 0.45 |
|  |  | Costos directes |  |  | 22.91 |
