# Trobada de fals sostre continu de plaques d'escaiola amb parament vertical

- Propietat de l'arxiu: CYPE INGENIEROS, S.A.
- Format: FIEBDC-3/2002
- Divisa: EUR
- Costos indirectes: 3.00 %
- IVA: 21.00 %

## R Revestiments i extradossats

### RT Falsos sostres en interiors

#### RTA Continus, de plaques d'escaiola

**RTA022** m Trobada de fals sostre continu de plaques d'escaiola amb parament vertical.
Formació de trobada entre el fals sostre continu de plaques d'escaiola i el parament vertical, mitjançant la fixació al parament de motllura prefabricada d'escaiola de 4x4 cm, per a suport perimetral de les plaques; deixant una separació mínima de 5 mm entre les plaques i el parament. Inclús cola per a escaiola per a la fixació de les peces.
Inclou: Replantig i traçat en el parament. Presentació i tall de les peces. Humectació de la base de fixació. Estesa de la cola. Col·locació i rejuntat de les peces. Repàs de trobades entre peces, cantonades i racons.
Criteri d'amidament de projecte: Longitud mesurada segons documentació gràfica de Projecte.
Criteri de mesura d'obra: Es mesurarà la longitud realment executada segons especificacions de Projecte.

| Codi | Ut | Descripció | Rendiment | Preu | Import |
|---|---|---|---|---|---|
| mt09eyc030 | kg | Cola per a escaiola. (material) | 0.150 | 0.35 | 0.05 |
| mt12fre010ad | m | Motllura d'escaiola, de 4x4 cm, per a solució perimetral de fals sostre. (material) | 1.100 | 1.48 | 1.63 |
| mo035 | h | Oficial 1ª escaiolista. (mà d'obra) | 0.144 | 28.42 | 4.09 |
| mo117 | h | Peó escaiolista. (mà d'obra) | 0.144 | 23.81 | 3.43 |
| % | % | Costos directes complementaris | 2 % | 9.20 | 0.18 |
|  |  | Costos directes |  |  | 9.38 |
