# Tapa per fals sostre registrable de plaques d'escaiola

- Propietat de l'arxiu: CYPE INGENIEROS, S.A.
- Format: FIEBDC-3/2002
- Divisa: EUR
- Costos indirectes: 3.00 %
- IVA: 21.00 %

## R Revestiments i extradossats

### RT Falsos sostres en interiors

#### RTB Registrables, de plaques d'escaiola

**RTB020** m Tapa per fals sostre registrable de plaques d'escaiola.
Formació de contrapetja vertical en canvi de nivell de fals sostre registrable, mitjançant plaques d'escaiola amb nervadures i acabat llis sobre perfils metàl·lics, per tancar un espai de 20 cm d'altura. Inclús fixacions per a l'ancoratge dels perfils i pasta d'escaiola.
Inclou: Replanteig i traçat en els paraments de la situació de la tapa. Presentació i tall de les peces. Humectació de la base de fixació. Muntatge dels perfils. Col·locació i rejuntat de les peces. Repassos de punts de trobada entre peces, cantonades i racons.
Criteri d'amidament de projecte: Longitud mesurada segons documentació gràfica de Projecte.
Criteri de mesura d'obra: Es mesurarà la longitud realment executada segons especificacions de Projecte.

| Codi | Ut | Descripció | Rendiment | Preu | Import |
|---|---|---|---|---|---|
| mt12fpe010b | m² | Placa d'escaiola amb nervadures, de 100x60 cm i de 8 mm d'espessor (20 mm de gruix total, incloent les nervadures), amb cantell recte i acabat llis, sense revestir, per a falsos sostres. (material) | 0.224 | 3.11 | 0.70 |
| mt09pes010 | m³ | Pasta d'escaiola, segons UNE-EN 13279-1. (material) | 0.002 | 173.60 | 0.35 |
| mt12psg225 | m | Perfil d'acer galvanitzat, per a la sustentació de tapa en falsos sostres enregistrables. (material) | 2.100 | 2.21 | 4.64 |
| mt12psg230 | U | Forquilla d'acer galvanitzat. (material) | 0.550 | 0.69 | 0.38 |
| mt12psg231 | U | Peça d'empalmament. (material) | 0.550 | 0.87 | 0.48 |
| op00ato010 |  | Tornavís. | 1.000 | 0.00 | 0.00 |
| mo035 | h | Oficial 1ª escaiolista. (mà d'obra) | 0.599 | 28.42 | 17.02 |
| mo117 | h | Peó escaiolista. (mà d'obra) | 0.599 | 23.81 | 14.26 |
| % | % | Costos directes complementaris | 2 % | 37.83 | 0.76 |
|  |  | Costos directes |  |  | 38.59 |
