# Fals sostre registrable de plaques de guix laminat. Sistema "KNAUF"

- Propietat de l'arxiu: CYPE INGENIEROS, S.A.
- Format: FIEBDC-3/2002
- Divisa: EUR
- Costos indirectes: 3.00 %
- IVA: 21.00 %

## R Revestiments i extradossats

### RT Falsos sostres en interiors

#### RTD Enregistrables, de plaques de guix laminat

**RTD021** m² Fals sostre registrable de plaques de guix laminat. Sistema "KNAUF".
Fals sostre registrable suspès, decoratiu, situat a una altura menor de 4 m. Sistema D143.es "KNAUF", constituït per ESTRUCTURA: perfileria vista, d'acer galvanitzat, EASY T - 15/38, amb sola de 15 mm d'amplària, comprenent perfils primaris i secundaris, suspesos del forjat o element suport amb peces de penjat ràpid Twist "KNAUF", i varetes; PLAQUES: plaques de guix laminat, acabat sense revestir, tipus A "KNAUF", de 1200x600x9,5 mm, de superfície llisa, per a falsos sostres registrables BC. Inclús perfils angulars EASY L HP Anticorrosión - 20/20/3050 mm "KNAUF", fixacions per a l'ancoratge dels perfils, i accessoris de muntatge.
Inclou: Replanteig dels eixos de la trama modular. Anivellació i col·fixació dels perfils perimetrals. Replanteig dels perfils primaris de la trama. Senyalització dels punts d'ancoratge al forjat o element de suport. Anivellació i suspensió dels perfils primaris i secundaris de la trama. Tall de les plaques. Col·locació de les plaques. Resolució de trobades i punts singulars.
Criteri d'amidament de projecte: Superfície mesurada entre paraments, segons documentació gràfica de Projecte, sense descomptar buits per instal·lacions.
Criteri de mesura d'obra: Es mesurarà la superfície realment executada segons especificacions de Projecte, sense descomptar buits per instal·lacions.

| Codi | Ut | Descripció | Rendiment | Preu | Import |
|---|---|---|---|---|---|
| mt12pfk050v | m | Perfil angular EASY L HP Anticorrosión - 20/20/3050 mm "KNAUF", color blanc, d'acer galvanitzat, segons UNE-EN 13964. (material) | 0.400 | 4.87 | 1.95 |
| mt12pfk060ra | m | Perfil primari EASY T - 15/38/3700 mm "KNAUF", color blanc, d'acer galvanitzat, segons UNE-EN 13964. (material) | 0.840 | 1.95 | 1.64 |
| mt12pfk060ta | m | Perfil secundari EASY TG - 15/34/1200 mm "KNAUF", color blanc, d'acer galvanitzat, segons UNE-EN 13964. (material) | 1.670 | 1.95 | 3.26 |
| mt12psg220 | U | Fixació composta per tac i cargol 5x27. (material) | 0.700 | 0.06 | 0.04 |
| mt12pek060d | U | Peça de penjat ràpid Twist "KNAUF", per a falsos sostres suspesos. (material) | 0.700 | 0.99 | 0.69 |
| mt12pek030 | U | Barnilla de penjament "KNAUF" de 100 cm. (material) | 0.700 | 0.39 | 0.27 |
| mt12ppk040a | m² | Placa de guix laminat, acabat sense revestir, tipus A "KNAUF", de 1200x600x9,5 mm, de superfície llisa, per a falsos sostres registrables BC, segons UNE-EN 13964. (material) | 1.020 | 5.46 | 5.57 |
| op00fre010 |  | Fresadora. | 1.000 | 0.00 | 0.00 |
| op00ato010 |  | Tornavís. | 1.000 | 0.00 | 0.00 |
| mo015 | h | Oficial 1ª muntador de falsos sostres. (mà d'obra) | 0.276 | 29.34 | 8.10 |
| mo082 | h | Ajudant muntador de falsos sostres. (mà d'obra) | 0.276 | 25.28 | 6.98 |
| % | % | Costos directes complementaris | 2 % | 28.50 | 0.57 |
|  |  | Costos directes |  |  | 29.07 |
