# Fals sostre registrable de plaques de guix laminat. Sistema "PLADUR"

- Propietat de l'arxiu: CYPE INGENIEROS, S.A.
- Format: FIEBDC-3/2002
- Divisa: EUR
- Costos indirectes: 3.00 %
- IVA: 21.00 %

## R Revestiments i extradossats

### RT Falsos sostres en interiors

#### RTD Enregistrables, de plaques de guix laminat

**RTD023** m² Fals sostre registrable de plaques de guix laminat. Sistema "PLADUR".
Fals sostre registrable suspès, decoratiu, situat a una altura menor de 4 m. Sistema Decor "PLADUR", constituït per: ESTRUCTURA: perfileria vista, d'acer galvanitzat, T - 15/43, amb sola de 15 mm d'amplària, comprenent perfils primaris 15x38/3600 mm "PLADUR", perfils secundaris 15x38/1200 mm "PLADUR", perfils secundaris 15x38/600 mm "PLADUR", suspesos del forjat o element suport amb penjats TR i varetes; PLAQUES: plaques de guix laminat, de superfície llisa, Decor "PLADUR", de 1200x600 mm i 10 mm de gruix, revestides per la seva cara vista amb una capa de vinil color blanc RAL 9003. Inclús perfils angulars 19x19 mm "PLADUR", fixacions per a l'ancoratge dels perfils i accessoris de muntatge.
Inclou: Replanteig dels eixos de la trama modular. Anivellació i col·fixació dels perfils perimetrals. Replanteig dels perfils primaris de la trama. Senyalització dels punts d'ancoratge al forjat o element de suport. Anivellació i suspensió dels perfils primaris i secundaris de la trama. Tall de les plaques. Col·locació de les plaques. Resolució de trobades i punts singulars.
Criteri d'amidament de projecte: Superfície mesurada entre paraments, segons documentació gràfica de Projecte, sense descomptar buits per instal·lacions.
Criteri de mesura d'obra: Es mesurarà la superfície realment executada segons especificacions de Projecte, sense descomptar buits per instal·lacions.

| Codi | Ut | Descripció | Rendiment | Preu | Import |
|---|---|---|---|---|---|
| mt12pfp081a | m | Perfil angular 19x19 mm "PLADUR", color blanc, d'acer galvanitzat, segons UNE-EN 13964. (material) | 0.700 | 1.18 | 0.83 |
| mt12pfp080q | m | Perfil primari 15x38/3600 mm "PLADUR", color blanc, d'acer galvanitzat, segons UNE-EN 13964. (material) | 0.900 | 1.93 | 1.74 |
| mt12pfp080u | m | Perfil secundari 15x38/1200 mm "PLADUR", color blanc, d'acer galvanitzat, segons UNE-EN 13964. (material) | 1.800 | 1.93 | 3.47 |
| mt12psg220 | U | Fixació composta per tac i cargol 5x27. (material) | 0.750 | 0.06 | 0.05 |
| mt12prp021a | U | Penjat TR "PLADUR". (material) | 0.750 | 0.15 | 0.11 |
| mt12prp030a | U | Barnilla de penjament "PLADUR". (material) | 0.750 | 0.60 | 0.45 |
| mt12psp022cm | m² | Placa de guix laminat, de superfície llisa, Decor "PLADUR", de 1200x600 mm i 10 mm de gruix, revestida per la seva cara vista amb una capa de vinil color blanc RAL 9003, per col·locar sobre perfileria vista amb sola de 15 mm d'amplària, per a falsos sostres registrables, segons UNE-EN 13964. (material) | 1.020 | 8.46 | 8.63 |
| op00fre010 |  | Fresadora. | 1.000 | 0.00 | 0.00 |
| op00ato010 |  | Tornavís. | 1.000 | 0.00 | 0.00 |
| mo015 | h | Oficial 1ª muntador de falsos sostres. (mà d'obra) | 0.276 | 29.34 | 8.10 |
| mo082 | h | Ajudant muntador de falsos sostres. (mà d'obra) | 0.276 | 25.28 | 6.98 |
| % | % | Costos directes complementaris | 2 % | 30.36 | 0.61 |
|  |  | Costos directes |  |  | 30.97 |
