# Fals sostre registrable, per a ús industrial, de panells de llana de vidre

- Propietat de l'arxiu: CYPE INGENIEROS, S.A.
- Format: FIEBDC-3/2002
- Divisa: EUR
- Costos indirectes: 3.00 %
- IVA: 21.00 %

## R Revestiments i extradossats

### RT Falsos sostres en interiors

#### RTF Registrables, de fibres minerals

**RTF020** m² Fals sostre registrable, per a ús industrial, de panells de llana de vidre.
Fals sostre registrable suspès, per a ús industrial, situat a una altura menor de 4 m, constituït per: ESTRUCTURA: perfileria vista T 24, comprenent perfils primaris i secundaris, suspesos del forjat o element suport amb varetes i penjants; PANELLS: panells autoportants de llana de vidre, compostos per mòduls de 1200x1200x50 mm, acabat en relleu color alumini, recoberts amb un complex de kraft-alumini gofrat. Inclús perfils angulars, fixacions per a l'ancoratge dels perfils i accessoris de muntatge.
Inclou: Replanteig dels eixos de la trama modular. Anivellació i col·fixació dels perfils perimetrals. Replanteig dels perfils primaris de la trama. Senyalització dels punts d'ancoratge al forjat o element de suport. Anivellació i suspensió dels perfils primaris i secundaris de la trama. Tall dels panells. Col·locació dels panells. Resolució de trobades i punts singulars.
Criteri d'amidament de projecte: Superfície mesurada entre paraments, segons documentació gràfica de Projecte, sense descomptar buits per instal·lacions.
Criteri de mesura d'obra: Es mesurarà la superfície realment executada segons especificacions de Projecte, sense descomptar buits per instal·lacions.

| Codi | Ut | Descripció | Rendiment | Preu | Import |
|---|---|---|---|---|---|
| mt16pau010b | m² | Panell autoportant de llana de vidre, compost per mòduls de 1200x1200x50 mm, acabat en relleu color alumini, recobert amb un complex de kraft-alumini gofrat, per a perfileria vista T 24, segons UNE-EN 13162, resistència tèrmica 1,4 m²K/W, conductivitat tèrmica 0,035 W/(mK), Euroclasse B-s1, d0 de reacció al foc segons UNE-EN 13501-1, amb codi de designació MW-EN 13162-T4-CS(10)0,5-Z10-AW0,40. (material) | 1.020 | 19.51 | 19.90 |
| mt12pfr010aaa | m | Perfil primari en T 24x38x3600 mm, d'acer galvanitzat laminat, amb la cara vista revestida amb una làmina d'alumini acabat lacat en color Blanco, segons UNE-EN 13964. (material) | 0.450 | 1.69 | 0.76 |
| mt12pfr010aca | m | Perfil secundari en T 24x38x600 mm, d'acer galvanitzat laminat, amb la cara vista revestida amb una làmina d'alumini acabat lacat en color Blanco, segons UNE-EN 13964. (material) | 0.450 | 1.69 | 0.76 |
| mt12pfr010aea | m | Perfil angular en L 24x24x3050 mm, d'acer galvanitzat laminat, amb la cara vista revestida amb una làmina d'alumini acabat lacat en color Blanco, segons UNE-EN 13964. (material) | 0.400 | 1.28 | 0.51 |
| mt12fac020b | U | Barra metàl·lica d'acer galvanitzat de 6 mm de diàmetre. (material) | 2.000 | 0.32 | 0.64 |
| mt12fac050 | U | Accessoris per a la instal·lació de falsos sostres registrables. (material) | 0.200 | 1.61 | 0.32 |
| op00fre010 |  | Fresadora. | 1.000 | 0.00 | 0.00 |
| op00ato010 |  | Tornavís. | 1.000 | 0.00 | 0.00 |
| mo015 | h | Oficial 1ª muntador de falsos sostres. (mà d'obra) | 0.240 | 29.34 | 7.04 |
| mo082 | h | Ajudant muntador de falsos sostres. (mà d'obra) | 0.240 | 25.28 | 6.07 |
| % | % | Costos directes complementaris | 2 % | 36.00 | 0.72 |
|  |  | Costos directes |  |  | 36.72 |
