# Fals sostre registrable de safates metàl·liques. Sistema Fonotech Fonosteel "BUTECH"

- Propietat de l'arxiu: CYPE INGENIEROS, S.A.
- Format: FIEBDC-3/2002
- Divisa: EUR
- Costos indirectes: 3.00 %
- IVA: 21.00 %

## R Revestiments i extradossats

### RT Falsos sostres en interiors

#### RTL Registrables, metàl·lics

**RTL020** m² Fals sostre registrable de safates metàl·liques. Sistema Fonotech Fonosteel "BUTECH".
Fals sostre registrable suspès, situat a una altura menor de 4 m. Sistema Fonotech Fonosteel "BUTECH", constituït per: ESTRUCTURA: perfileria vista d'acer galvanitzat prelacat, color gris acer, amb sola de 15 mm d'amplària, comprenent perfils primaris i secundaris, suspesos del forjat o element suport amb varetes i penjants; SAFATES METÀL·LIQUES: safates autoportants, de superfície llisa, model Steel Lis, d'acer galvanitzat lacat, color gris acer, "BUTECH" "PORCELANOSA GRUPO", de 600x600 mm i 0,53 mm de gruix. Inclús perfils angulars, fixacions per a l'ancoratge dels perfils i accessoris de muntatge.
Inclou: Replanteig dels eixos de la trama modular. Anivellació i col·fixació dels perfils perimetrals. Replanteig dels perfils primaris de la trama. Senyalització dels punts d'ancoratge al forjat o element de suport. Anivellació i suspensió dels perfils primaris i secundaris de la trama. Tall de les safates. Col·locació de les safates. Resolució de trobades i punts singulars.
Criteri d'amidament de projecte: Superfície mesurada entre paraments, segons documentació gràfica de Projecte, sense descomptar buits per instal·lacions.
Criteri de mesura d'obra: Es mesurarà la superfície realment executada segons especificacions de Projecte, sense descomptar buits per instal·lacions.

| Codi | Ut | Descripció | Rendiment | Preu | Import |
|---|---|---|---|---|---|
| mt12pmb010aa | m² | Fals sostre enregistrable format per safates autoportants, de superfície llisa, model Steel Lis, d'acer galvanitzat lacat, color gris acer, "BUTECH" "PORCELANOSA GRUPO", de 600x600 mm i 0,53 mm de gruix i Euroclasse A-s2, d0 de reacció al foc, segons UNE-EN 13501-1; inclús sistema de perfileria vista d'acer galvanitzat prelacat, color gris acer, amb sola de 15 mm d'amplària, amb perfils primaris i secundaris, perfils angulars, varetes de subjecció i penjats. (material) | 1.020 | 29.76 | 30.36 |
| op00ato010 |  | Tornavís. | 1.000 | 0.00 | 0.00 |
| mo015 | h | Oficial 1ª muntador de falsos sostres. (mà d'obra) | 0.216 | 28.39 | 6.13 |
| mo082 | h | Ajudant muntador de falsos sostres. (mà d'obra) | 0.216 | 24.46 | 5.28 |
| % | % | Costos directes complementaris | 2 % | 41.77 | 0.84 |
|  |  | Costos directes |  |  | 42.61 |
