# Fals sostre registrable de lamel·les metàl·liques

- Propietat de l'arxiu: CYPE INGENIEROS, S.A.
- Format: FIEBDC-3/2002
- Divisa: EUR
- Costos indirectes: 3.00 %
- IVA: 21.00 %

## R Revestiments i extradossats

### RT Falsos sostres en interiors

#### RTL Registrables, metàl·lics

**RTL025** m² Fals sostre registrable de lamel·les metàl·liques.
Fals sostre registrable suspès, situat a una altura menor de 4 m, constituït per: ESTRUCTURA: entramat metàl·lic ocult fixat al forjat o element suport amb varetes; LAMEL·LES METÀL·LIQUES: lamel·les horitzontals de superfície llisa, d'alumini lacat, i de 85 mm d'amplada, separades 15 mm, amb perfils intermedis per a la unió de les lamel·les entre si. Inclús perfils angulars, fixacions per a l'ancoratge dels perfils i accessoris de muntatge.
Inclou: Replanteig dels eixos de la trama modular. Anivellació i col·fixació dels perfils perimetrals. Senyalització dels punts d'ancoratge al forjat o element de suport. Anivellació i suspensió dels perfils primaris i secundaris de la trama. Tall i encaix de les lamel·les. Resolució de trobades i punts singulars. Formació de forats per recepció de possibles elements d'ancoratge i/o instal·lacions.
Criteri d'amidament de projecte: Superfície mesurada entre paraments, segons documentació gràfica de Projecte, sense descomptar buits per instal·lacions.
Criteri de mesura d'obra: Es mesurarà la superfície realment executada segons especificacions de Projecte, sense descomptar buits per instal·lacions.

| Codi | Ut | Descripció | Rendiment | Preu | Import |
|---|---|---|---|---|---|
| mt12fla100cg | m | Lamel·la horitzontal de superfície llisa, d'alumini prelacat, de 85 mm d'amplada i 0,45 mm de gruix, amb 15 mm de separació, sense aïllament acústic, color blanc, per a falsos sostres registrables amb entramat ocult. (material) | 10.200 | 1.90 | 19.38 |
| mt12fpg010bgj | m | Perfil 28/41/4000 mm, de 0,6 mm d'espessor, color blanc, de xapa d'acer galvanitzat, acabat encunyat, per la col·locació de lamel·les horitzontals cada 100 mm, en falsos sostres enregistrables, segons UNE-EN 13964. (material) | 1.000 | 1.75 | 1.75 |
| mt12fpg020b | m | Perfil 20/15/4000 mm, de 0,5 mm d'espessor, color blanc, de xapa d'acer galvanitzat, per col·locar entre lamel·les amb 15 mm de separació, segons UNE-EN 13964. (material) | 10.000 | 0.98 | 9.80 |
| mt12fpg030aa | m | Perfil en U 20/15/3000 mm, color blanc, d'alumini lacat, segons UNE-EN 13964. (material) | 1.000 | 0.83 | 0.83 |
| mt12fpg050c | U | Clip de plàstic, per a la fixació entre lamel·les o safates metàl·liques i els perfils d'acabat perimetral, en falsos sostres enregistrables. (material) | 4.000 | 0.06 | 0.24 |
| mt12psg190 | U | Barnilla de penjament. (material) | 1.250 | 0.37 | 0.46 |
| mt12psg220 | U | Fixació composta per tac i cargol 5x27. (material) | 1.250 | 0.06 | 0.08 |
| op00ato010 |  | Tornavís. | 1.000 | 0.00 | 0.00 |
| mo015 | h | Oficial 1ª muntador de falsos sostres. (mà d'obra) | 0.288 | 30.63 | 8.82 |
| mo082 | h | Ajudant muntador de falsos sostres. (mà d'obra) | 0.288 | 26.39 | 7.60 |
| % | % | Costos directes complementaris | 2 % | 48.96 | 0.98 |
|  |  | Costos directes |  |  | 49.94 |
