# Fals sostre registrable suspès

- Propietat de l'arxiu: CYPE INGENIEROS, S.A.
- Format: FIEBDC-3/2002
- Divisa: EUR
- Costos indirectes: 3.00 %
- IVA: 21.00 %

## R Revestiments i extradossats

### RT Falsos sostres

#### RTM De fusta

**RTM030** m² Fals sostre registrable suspès, situat a una altura menor de 4 m, de panells perforats autoportants, de MDF amb una làmina de melamina amb recobriment ignífug en la cara vista, model Cree, color auró "BUTECH" "PORCELANOSA GRUPO", de 600x600 mm i 12 mm de gruix, suspesos del sostre mitjançant perfileria metàl·lica vista, de 24 mm d'amplada, comprenent perfils primaris, secundaris i angulars d'acabat, prelacats en color acer, fixats al sostre mitjançant varetes i penjants.
Fals sostre registrable suspès, situat a una altura menor de 4 m, constituït per panells perforats autoportants, de MDF amb una làmina de melamina amb recobriment ignífug en la cara vista, model Cree, color auró "BUTECH" "PORCELANOSA GRUPO", de 600x600 mm i 12 mm de gruix, resistència tèrmica 0,06 m²K/W, conductivitat tèrmica 0,2 W/(mK), suspesos del sostre mitjançant perfileria metàl·lica vista, de 24 mm d'amplada, comprenent perfils primaris, secundaris i angulars d'acabat, prelacats en color acer, fixats al sostre mitjançant varetes i penjants.
Inclou: Traçat en els murs del nivell del fals sostre. Anivellació i col·locació dels perfils angulars. Replanteig dels perfils primaris de la trama. Senyalització dels punts d'ancoratge al sostre. Anivellació i suspensió dels perfils primaris i secundaris de la trama. Tall dels panells. Col·locació dels panells.
Criteri d'amidament de projecte: Superfície mesurada entre paraments, segons documentació gràfica de Projecte, sense descomptar buits per instal·lacions.
Criteri de mesura d'obra: Es mesurarà la superfície realment executada segons especificacions de Projecte, sense descomptar buits per instal·lacions.
Criteri de valoració econòmica: El preu inclou la resolució de trobades i punts singulars.

| Codi | Ut | Descripció | Rendiment | Preu | Import |
|---|---|---|---|---|---|
| mt12plb010aa | m² | Fals sostre format per panells perforats autoportants, de MDF amb una làmina de melamina amb recobriment ignífug en la cara vista, imitació fusta, model Cree "BUTECH" "PORCELANOSA GRUPO", de 600x600 mm i 12 mm de gruix, amb un vel de fibra de vidre adherit a la cara interna del panell, com a corrector acústic i filtre de partícules, resistència tèrmica 0,06 m²K/W, conductivitat tèrmica 0,2 W/(mK), densitat 2300 kg/m³, factor de resistència a la difusió del vapor d'aigua 20 i Euroclasse B-s2, d0 de reacció al foc, segons UNE-EN 13168; inclús sistema de perfileria metàl·lica vista amb acabat prelacat en color acer i varetes de subjecció. (material) | 1.020 | 102.00 | 104.04 |
| mo015 | h | Oficial 1ª muntador de falsos sostres. (mà d'obra) | 0.215 | 24.57 | 5.28 |
| mo082 | h | Ajudant muntador de falsos sostres. (mà d'obra) | 0.215 | 21.14 | 4.55 |
| % | % | Costos directes complementaris | 2 % | 113.87 | 2.28 |
|  |  | Costos directes |  |  | 116.15 |
