# Columna taula d'escaiola

- Propietat de l'arxiu: CYPE INGENIEROS, S.A.
- Format: FIEBDC-3/2002
- Divisa: EUR
- Costos indirectes: 3.00 %
- IVA: 21.00 %

## R Revestiments i extradossats

### RT Falsos sostres en interiors

#### RTP Prefabricats d'escaiola

**RTP320** U Columna taula d'escaiola.
Columna taula, d'escaiola, de 42,5x29,2x29,2 cm, fust de 20 cm de diàmetre, rebuda amb cola per a escaiola. Inclús accessoris de fixació.
Inclou: Replanteig de la peça. Humectació de la base de fixació. Estesa de la cola. Col·locació i rejuntat de la peça.
Criteri d'amidament de projecte: Nombre d'unitats previstes, segons documentació gràfica de Projecte.
Criteri de mesura d'obra: Es mesurarà el nombre d'unitats realment col·locades segons especificacions de Projecte.

| Codi | Ut | Descripció | Rendiment | Preu | Import |
|---|---|---|---|---|---|
| mt12rea290a | U | Columna taula, d'escaiola, de 42,5x29,2x29,2 cm, fust de 20 cm de diàmetre. (material) | 1.050 | 89.25 | 93.71 |
| mt09eyc030 | kg | Cola per a escaiola. (material) | 0.190 | 0.35 | 0.07 |
| mo035 | h | Oficial 1ª escaiolista. (mà d'obra) | 0.204 | 29.67 | 6.05 |
| % | % | Costos directes complementaris | 2 % | 99.83 | 2.00 |
|  |  | Costos directes |  |  | 101.83 |
