# Mirall

- Propietat de l'arxiu: CYPE INGENIEROS, S.A.
- Format: FIEBDC-3/2002
- Divisa: EUR
- Costos indirectes: 3.00 %
- IVA: 21.00 %

## R Revestiments i extradossats

### RV Vidres

#### RVE Miralls

**RVE010** U Mirall.
Mirall incolor, de 900x900 mm i 3 mm de gruix, amb cantejat perimetral i protegit amb pintura de color plata en la seva cara posterior, fixat amb massilla al parament.
Inclou: Neteja i preparació del suport. Col·locació del mirall. Neteja final.
Criteri d'amidament de projecte: Superfície mesurada segons documentació gràfica de Projecte.
Criteri de mesura d'obra: Es mesurarà la superfície realment executada segons especificacions de Projecte.

| Codi | Ut | Descripció | Rendiment | Preu | Import |
|---|---|---|---|---|---|
| mt21vsj020a | m² | Mirall incolor, de 3 mm d'espessor, protegit amb pintura de color plata en la seva cara posterior. (material) | 0.814 | 27.00 | 21.98 |
| mt21vva030 | m | Cairejat de mirall. (material) | 3.600 | 2.30 | 8.28 |
| mt21vva012 | l | Massilla d'aplicació amb pistola, de base neutra monocomponent. (material) | 0.085 | 14.65 | 1.25 |
| mo055 | h | Oficial 1ª vidrier. (mà d'obra) | 0.486 | 28.33 | 13.77 |
| % | % | Costos directes complementaris | 2 % | 45.28 | 0.91 |
|  |  | Costos directes |  |  | 46.19 |
