# Mirall de lluna incolora de 3 mm d'espessor, fixat mecànicament al parament

- Propietat de l'arxiu: CYPE INGENIEROS, S.A.
- Format: FIEBDC-3/2002
- Divisa: EUR
- Costos indirectes: 3.00 %
- IVA: 21.00 %

## R Revestiments i extrasdossats

### RV Vidres

#### RVE Plànols: miralls

**RVE010** m² Mirall de lluna incolora de 3 mm d'espessor, fixat mecànicament al parament.
Subministrament i col·locació de mirall de lluna incolora de 3 mm de gruix, amb pintura de protecció, color plata, per la seva cara posterior, fixat mecànicament al parament. Inclús cairejat perimetral, perforacions, cargols i grapes de subjecció.
Inclou: Neteja i preparació del suport. Replanteig dels punts de fixació. Col·locació de les fixacions al parament. Col·locació del mirall. Neteja final.
Criteri d'amidament de projecte: Superfície mesurada segons documentació gràfica de Projecte.
Criteri de mesura d'obra: Es mesurarà la superfície realment executada segons especificacions de Projecte.

| Codi | Ut | Descripció | Rendiment | Preu | Import |
|---|---|---|---|---|---|
| mt21vsj020a | m² | Mirall incolor platejat, 3 mm. (material) | 1.005 | 27.00 | 27.14 |
| mt21vva030 | m | Cairejat de mirall. (material) | 4.000 | 2.30 | 9.20 |
| mt21vva032 | U | Trepant per mirall, D<10 mm, cargol i grapa de subjecció. (material) | 4.000 | 0.74 | 2.96 |
| mo055 | h | Oficial 1ª vidrier. (mà d'obra) | 0.831 | 25.16 | 20.91 |
| % | % | Costos directes complementaris | 2 % | 60.21 | 1.20 |
|  |  | Costos directes |  |  | 61.41 |
