# Wàter amb dipòsit baix, de porcellana sanitària, "ROCA"

- Propietat de l'arxiu: CYPE INGENIEROS, S.A.
- Format: FIEBDC-3/2002
- Divisa: EUR
- Costos indirectes: 3.00 %
- IVA: 21.00 %

## S Senyalització i equipament

### SA Aparells sanitaris

#### SAI Vàters

**SAI010** U Wàter amb dipòsit baix, de porcellana sanitària, "ROCA".
Tassa de vàter de dipòsit baix, de porcellana sanitària, model Meridian "ROCA", color Blanco, de 370x645x790 mm, amb cisterna de vàter, de doble descàrrega, de 360x140x355 mm, seient i tapa de vàter, de caiguda esmorteïda. Inclús aixeta de regulació, enllaç d'alimentació flexible i silicona per a segellat de junts.
Inclou: Replanteig. Col·locació i fixació de l'aparell. Muntatge del desguàs. Connexió a la xarxa d'evacuació. Muntatge de l'aixeteria. Connexió a la xarxa d'aigua freda. Comprovació del seu correcte funcionament. Segellat de junts.
Criteri d'amidament de projecte: Nombre d'unitats previstes, segons documentació gràfica de Projecte.
Criteri de mesura d'obra: Es mesurarà el nombre d'unitats realment col·locades segons especificacions de Projecte.

| Codi | Ut | Descripció | Rendiment | Preu | Import |
|---|---|---|---|---|---|
| mt30smr019a | U | Tassa de vàter de dipòsit baix, de porcellana sanitària, model Meridian "ROCA", color Blanco, de 370x645x790 mm, amb joc de fixació, segons UNE-EN 997. (material) | 1.000 | 187.60 | 187.60 |
| mt30smr021a | U | Cisterna de vàter, de doble descàrrega, de porcellana sanitària, model Meridian "ROCA", color Blanco, de 360x140x355 mm, amb joc de mecanismes de doble descàrrega de 3/4,5 litres, segons UNE-EN 997. (material) | 1.000 | 187.60 | 187.60 |
| mt30smr022a | U | Seient i tapa de vàter, de caiguda esmorteïda, model Meridian "ROCA", color Blanco. (material) | 1.000 | 125.58 | 125.58 |
| mt30smr500 | U | Colze per a evacuació vertical del vàter, "ROCA", segons UNE-EN 997. (material) | 1.000 | 15.26 | 15.26 |
| mt30lla020 | U | Aixeta de regulació de 1/2", per a vàter, acabat cromat. (material) | 1.000 | 23.20 | 23.20 |
| mt38tew010a | U | Tirantet flexible de 20 cm i 1/2" de diàmetre. (material) | 1.000 | 8.00 | 8.00 |
| mt30www005 | U | Cartutx de 300 ml de silicona àcida monocomponent, fungicida, per a segellat de junts en ambients humits. (material) | 0.012 | 7.50 | 0.09 |
| op00ato010 |  | Tornavís. | 1.000 | 0.00 | 0.00 |
| op00mar010 |  | Martell. | 1.000 | 0.00 | 0.00 |
| op00tal010 |  | Trepant. | 1.000 | 0.00 | 0.00 |
| mo008 | h | Oficial 1ª lampista. (mà d'obra) | 1.439 | 30.63 | 44.08 |
| % | % | Costos directes complementaris | 2 % | 591.41 | 11.83 |
|  |  | Costos directes |  |  | 603.24 |
