# Lavabo d'encastar en taulell de lavabo, de porcellana sanitària, "ROCA"

- Propietat de l'arxiu: CYPE INGENIEROS, S.A.
- Format: FIEBDC-3/2002
- Divisa: EUR
- Costos indirectes: 3.00 %
- IVA: 21.00 %

## S Senyalització i equipament

### SA Aparells sanitaris

#### SAL Lavabos

**SAL030** U Lavabo d'encastar en taulell de lavabo, de porcellana sanitària, "ROCA".
Lavabo de porcellana sanitària, d'encastar en taulell, model Aloa "ROCA", color Blanco, de 560x475 mm, equipat amb aixetes monocomandament de repisa per a lavabo, amb cartutx ceràmic i limitador de cabal a 6 l/min, acabat cromat, model Thesis, i desguàs, acabat cromat. Inclús joc de fixació i silicona per a segellat de junts.
Criteri de valoració econòmica: El preu no inclou el taulell.
Inclou: Replanteig. Col·locació i fixació de l'aparell. Muntatge del desguàs. Connexió a la xarxa d'evacuació. Muntatge de l'aixeteria. Connexió a les xarxes d'aigua freda i calenta. Comprovació del seu correcte funcionament. Segellat de junts.
Criteri d'amidament de projecte: Nombre d'unitats previstes, segons documentació gràfica de Projecte.
Criteri de mesura d'obra: Es mesurarà el nombre d'unitats realment col·locades segons especificacions de Projecte.

| Codi | Ut | Descripció | Rendiment | Preu | Import |
|---|---|---|---|---|---|
| mt30lpr040a | U | Lavabo de porcellana sanitària, d'encastar en taulell, model Aloa "ROCA", color Blanco, de 560x475 mm, segons UNE 67001. (material) | 1.000 | 86.24 | 86.24 |
| mt31gmo101a | U | Aixetes monocomandament de repisa per a lavabo, amb cartutx ceràmic i limitador de cabal a 6 l/min, acabat cromat, model Thesis "ROCA", amb tragacadeneta i enllaços d'alimentació flexibles, segons UNE-EN 200. (material) | 1.000 | 259.00 | 259.00 |
| mt36www005d | U | Acoblament a paret colzat amb plafó, ABS, sèrie B, acabat cromat, per evacuació d'aigües residuals (a baixa i alta temperatura) en l'interior dels edificis, enllaç mixt de 1 1/4"x40 mm de diàmetre, segons UNE-EN 1329-1, amb vàlvula de desguàs. (material) | 1.000 | 56.10 | 56.10 |
| mt30lla010 | U | Aixeta de regulació de 1/2", per a lavabo o bidet, acabat cromat. (material) | 2.000 | 20.32 | 40.64 |
| mt30www005 | U | Cartutx de 300 ml de silicona àcida monocomponent, fungicida, per a segellat de junts en ambients humits. (material) | 0.012 | 7.50 | 0.09 |
| mo008 | h | Oficial 1ª lampista. (mà d'obra) | 1.499 | 30.63 | 45.91 |
| % | % | Costos directes complementaris | 2 % | 487.98 | 9.76 |
|  |  | Costos directes |  |  | 497.74 |
