# Pericó d'obra de fàbrica

- Propietat de l'arxiu: CYPE INGENIEROS, S.A.
- Format: FIEBDC-3/2002
- Divisa: EUR
- Costos indirectes: 3.00 %
- IVA: 21.00 %

## U Urbanització interior de la parcel·la

### UA Clavegueram

#### UAA Pericons

**UAA010** U Pericó d'obra de fàbrica.
Formació de pericó de pas, no registrable, soterrada, construït amb fàbrica de maó ceràmic massís, de 1/2 peu d'espessor, rebut amb morter de ciment, industrial, M-5, de dimensions interiors 50x50x50 cm, sobre solera de formigó en massa HM-30/B/20/X0+XA2 de 15 cm d'espessor, formació de pendent mínima del 2%, amb el mateix tipus de formigó, arrebossat i brunyit interiorment amb morter de ciment, industrial, amb additiu hidròfug, M-15 formant arestes i cantonades a mitja canya, tancada superiorment amb tauler ceràmic buit encadellat i llosa de formigó HA-30/B/20/XC4+XA2, armada amb malla electrosoldada i segellada hermèticament amb morter de ciment. Inclús morter per a segellat de junts i peces de PVC tallades longitudinalment per a formació del canal en el fons del pericó.
Criteri de valoració econòmica: El preu no inclou l'excavació ni el replé del extradós.
Inclou: Replanteig. Abocat i compactació del formigó en formació de solera. Formació de l'obra de fàbrica amb maons, prèviament humits, col·locats amb morter. Connexionat dels col·lectors al pericó. Reblert de formigó per a formació de pendents i col·locació de les peces de PVC en el fons del pericó. Arrebossat i brunyit amb morter, arrodonint els angles del fons i de les parets interiors del pericó. Formació del tauler armat. Comprovació del seu correcte funcionament. Realització de proves de servei.
Criteri d'amidament de projecte: Nombre d'unitats previstes, segons documentació gràfica de Projecte.
Criteri de mesura d'obra: Es mesurarà el nombre d'unitats realment executades segons especificacions de Projecte.

| Codi | Ut | Descripció | Rendiment | Preu | Import |
|---|---|---|---|---|---|
| mt10hmf010rRb | m³ | Formigó HM-30/B/20/X0+XA2, fabricat en central, amb ciment SR. (material) | 0.195 | 115.86 | 22.59 |
| mt04lmb010a | U | Maó ceràmic massís d'elaboració mecànica, per revestir, 29x14x5 cm, per a ús en fàbrica protegida (peça P), densitat 2400 kg/m³, segons UNE-EN 771-1. (material) | 90.000 | 0.64 | 57.60 |
| mt08aaa010a | m³ | Aigua. (material) | 0.021 | 1.50 | 0.03 |
| mt09mif010ca | t | Morter industrial per a obra de paleta, de ciment, color gris, categoria M-5 (resistència a compressió 5 N/mm²), subministrat en sacs, segons UNE-EN 998-2. (material) | 0.083 | 53.48 | 4.44 |
| mt11var110 | U | Conjunt de peces de PVC per realitzar en el fons del pericó de pas les lleres corresponents. (material) | 1.000 | 5.95 | 5.95 |
| mt09mif010la | t | Morter industrial per a obra de paleta, de ciment, color gris, amb additiu hidròfug, categoria M-15 (resistència a compressió 15 N/mm²), subministrat en sacs, segons UNE-EN 998-2. (material) | 0.035 | 73.55 | 2.57 |
| mt04lvg020c | U | Tauler ceràmic buit encadellat, per revestir, 80x25x3 cm, amb les testes rectes, segons UNE 67041. (material) | 2.000 | 1.14 | 2.28 |
| mt07ame010g | m² | Malla electrosoldada ME 15x15 Ø 6-6 B 500 T 6x2,20 UNE-EN 10080. (material) | 0.490 | 4.70 | 2.30 |
| mt10haf010ernu | m³ | Formigó HA-30/B/20/XC4+XA2, fabricat en central, amb ciment SR. (material) | 0.043 | 115.00 | 4.95 |
| au00auh020 |  | Canaleta per a abocament del formigó. | 1.000 | 0.00 | 0.00 |
| au00auh040 |  | Vibrador de formigó, elèctric. | 1.000 | 0.00 | 0.00 |
| mo041 | h | Oficial 1ª construcció d'obra civil. (mà d'obra) | 1.708 | 29.67 | 50.68 |
| mo087 | h | Ajudant construcció d'obra civil. (mà d'obra) | 1.597 | 26.39 | 42.14 |
| % | % | Costos directes complementaris | 2 % | 195.53 | 3.91 |
|  |  | Costos directes |  |  | 199.44 |
