# Paviment esportiu de gespa sintètica, sistema "REALTURF"

- Propietat de l'arxiu: CYPE INGENIEROS, S.A.
- Format: FIEBDC-3/2002
- Divisa: EUR
- Costos indirectes: 3.00 %
- IVA: 21.00 %

## U Urbanització interior de la parcel·la

### UD Pistes esportives

#### UDB Paviments de gespa sintètica

**UDB100** m² Paviment esportiu de gespa sintètica, sistema "REALTURF".
Paviment esportiu per a camp de futbol, sistema "REALTURF", format per gespa sintètica, Xtreme 60 XP, compost de flocs rectes monofilament en forma de "C" de 3/8", de fibra 100% polietilè resistent als raigs UV, 14000 decitex, 400 micres de gruix, 6 fils per floc, teixits sobre base de polipropilè reforçada amb una capa de feltre, amb termofixat i segellat amb làtex, de 60 mm d'altura de pel, de 2 mm d'altura total de moqueta, 3300 g/m² i 10500 flocs/m², amb línies de joc de gespa sintètica, color blanc, banda d'unió de geotèxtil de polipropilè, de 300 mm d'amplada i adhesiu de poliuretà bicomponent, llastrat amb 16 kg/m² d'àrid silici, de granulometria compresa entre 0,5 i 1 mm i 16 kg/m² de gransa de cautxú, d'entre 0,8 i 2,5 mm.
Inclou: Replanteig de les dimensions de la pista esportiva. Col·locació de la gespa sintètica. Llastrat de la superfície. Marcat de línies.
Criteri d'amidament de projecte: Superfície mesurada segons documentació gràfica de Projecte.
Criteri de mesura d'obra: Es mesurarà la superfície realment executada segons especificacions de Projecte.

| Codi | Ut | Descripció | Rendiment | Preu | Import |
|---|---|---|---|---|---|
| mt47adr010a | m² | Gespa sintètica, Xtreme 60 XP "REALTURF", compost de flocs rectes monofilament en forma de "C" de 3/8", de fibra 100% polietilè resistent als raigs UV, 14000 decitex, 400 micres de gruix, 6 fils per floc, teixits sobre base de polipropilè reforçada amb una capa de feltre, amb termofixat i segellat amb làtex, de 60 mm d'altura de pel, de 2 mm d'altura total de moqueta, 3300 g/m² i 10500 flocs/m², subministrat en rotllos. (material) | 1.000 | 7.00 | 7.00 |
| mt47cit285b | m² | Gespa sintètica, color blanc, subministrat en rotllos, per a línies de joc. (material) | 0.040 | 18.10 | 0.72 |
| mt47cit004b | kg | Àrid silici, de granulometria compresa entre 0,5 i 1 mm, subministrat en sacs. (material) | 16.000 | 0.15 | 2.40 |
| mt47cit250b | m | Banda d'unió de geotèxtil de polipropilè, de 300 mm d'amplada, per a camps de futbol de gespa sintètica, subministrada en rotllos. (material) | 0.387 | 1.29 | 0.50 |
| mt47cit260a | kg | Adhesiu de poliuretà bicomponent. (material) | 0.039 | 4.31 | 0.17 |
| mt47cit270a | kg | Gransa de cautxú, d'entre 0,8 i 2,5 mm. (material) | 16.000 | 0.44 | 7.04 |
| mq07cel010 | h | Carretó elevador dièsel de doble tracció de 8 t. (maquinària) | 0.008 | 27.52 | 0.22 |
| mq11ext020 | h | Estenedora fibril·ladora per a gespa sintètica. (maquinària) | 0.006 | 51.91 | 0.31 |
| mo041 | h | Oficial 1ª construcció d'obra civil. (mà d'obra) | 0.048 | 28.42 | 1.36 |
| mo087 | h | Ajudant construcció d'obra civil. (mà d'obra) | 0.048 | 25.28 | 1.21 |
| % | % | Costos directes complementaris | 2 % | 20.93 | 0.42 |
|  |  | Costos directes |  |  | 21.35 |
