# Pintura al clorocautxú sobre parament vertical en pistes esportives

- Propietat de l'arxiu: CYPE INGENIEROS, S.A.
- Format: FIEBDC-3/2002
- Divisa: EUR
- Costos indirectes: 3.00 %
- IVA: 21.00 %

## U Urbanització interior de la parcel·la

### UD Pistes esportives

#### UDV Revestiments

**UDV025** m² Pintura al clorocautxú sobre parament vertical en pistes esportives.
Aplicació manual de dues mans de pintura al clorocautxú, color verd, acabat setinat, textura llisa, diluïdes amb un 10 a 15% de diluent formulat a base de hidrocarburs aromàtics, (rendiment: 0,13 l/m² cada mà); sobre parament vertical de formigó, per a pista de pàdel.
Criteri de valoració econòmica: El preu inclou la protecció dels elements de l'entorn que puguin veure's afectats durant els treballs.
Inclou: Preparació i neteja prèvia del suport. Preparació de la mescla. Aplicació d'una mà de fons i una mà d'acabat.
Criteri d'amidament de projecte: Superfície mesurada segons documentació gràfica de Projecte.
Criteri de mesura d'obra: Es mesurarà la superfície realment executada segons especificacions de Projecte.

| Codi | Ut | Descripció | Rendiment | Preu | Import |
|---|---|---|---|---|---|
| mt27pdj020e | l | Pintura, a base de resines de clorocautxú, color verd, acabat setinat, resistent als àlcalis; per a aplicar amb brotxa, corró o pistola. (material) | 0.260 | 16.35 | 4.25 |
| mt27wad100 | l | Dissolvent formulat a base de hidrocarburs aromàtics d'alt punt d'ebullició. (material) | 0.039 | 5.65 | 0.22 |
| mo038 | h | Oficial 1ª pintor. (mà d'obra) | 0.120 | 28.42 | 3.41 |
| mo076 | h | Ajudant pintor. (mà d'obra) | 0.120 | 25.28 | 3.03 |
| % | % | Costos directes complementaris | 2 % | 10.91 | 0.22 |
|  |  | Costos directes |  |  | 11.13 |
