# Projector

- Propietat de l'arxiu: CYPE INGENIEROS, S.A.
- Format: FIEBDC-3/2002
- Divisa: EUR
- Costos indirectes: 3.00 %
- IVA: 21.00 %

## U Urbanització interior de la parcel·la

### UI Il·luminació exterior

#### UIP Projectors

**UIP010** U Projector.
Projector per a jardí, de 150 mm de diàmetre i 220 mm d'altura, per a 1 làmpada fluorescent compacta TCA-SE de 16 W, amb cos de poliamida reforçada amb fibra de vidre, vidre transparent, balast electrònic, portalàmpades E 27, classe de protecció II, grau de protecció IP65, aïllament classe F, cable i endoll, amb pica per a terra. Inclús làmpades.
Inclou: Replanteig. Muntatge, connexionat i comprovació del seu correcte funcionament.
Criteri d'amidament de projecte: Nombre d'unitats previstes, segons documentació gràfica de Projecte.
Criteri de mesura d'obra: Es mesurarà el nombre d'unitats realment executades segons especificacions de Projecte.

| Codi | Ut | Descripció | Rendiment | Preu | Import |
|---|---|---|---|---|---|
| mt34beg060a | U | Projector per a jardí, de 150 mm de diàmetre i 220 mm d'altura, per a 1 làmpada fluorescent compacta TCA-SE de 16 W, amb cos de poliamida reforçada amb fibra de vidre, vidre transparent, balast electrònic, portalàmpades E 27, classe de protecció II, grau de protecció IP65, aïllament classe F, cable i endoll, amb pica per a terra. (material) | 1.000 | 131.28 | 131.28 |
| mt34tuf020m | U | Làmpada fluorescent compacta TCA-SE de 16 W. (material) | 1.000 | 16.32 | 16.32 |
| mo003 | h | Oficial 1ª electricista. (mà d'obra) | 0.360 | 28.39 | 10.22 |
| mo102 | h | Ajudant electricista. (mà d'obra) | 0.360 | 24.43 | 8.79 |
| % | % | Costos directes complementaris | 2 % | 166.61 | 3.33 |
|  |  | Costos directes |  |  | 169.94 |
