# Aportació de terra vegetal

- Propietat de l'arxiu: CYPE INGENIEROS, S.A.
- Format: FIEBDC-3/2002
- Divisa: EUR
- Costos indirectes: 3.00 %
- IVA: 21.00 %

## U Urbanització interior de la parcel·la

### UJ Jardineria

#### UJA Condicionament del terreny

**UJA050** m³ Aportació de terra vegetal.
Aportació de terra vegetal garbellada, subministrada a granel i estesa amb mitjans mecànics, mitjançant retroexcavadora, en capes de gruix uniforme i sense produir danys a les plantes existents.
Inclou: Aplec de la terra vegetal. Estesa i perfilat de la terra vegetal. Senyalització i protecció del terreny.
Criteri d'amidament de projecte: Volum mesurat segons documentació gràfica de Projecte.
Criteri de mesura d'obra: Es mesurarà el volum realment executat segons especificacions de Projecte.

| Codi | Ut | Descripció | Rendiment | Preu | Import |
|---|---|---|---|---|---|
| mt48tie030a | m³ | Terra vegetal garbellada, subministrada a granel. (material) | 1.150 | 23.70 | 27.26 |
| mq01exn020a | h | Retroexcavadora hidràulica sobre pneumàtics, de 105 kW. (maquinària) | 0.070 | 51.91 | 3.63 |
| mo115 | h | Peó jardiner. (mà d'obra) | 0.084 | 23.81 | 2.00 |
| % | % | Costos directes complementaris | 2 % | 32.89 | 0.66 |
|  |  | Costos directes |  |  | 33.55 |
