# Abonat de fons

- Propietat de l'arxiu: CYPE INGENIEROS, S.A.
- Format: FIEBDC-3/2002
- Divisa: EUR
- Costos indirectes: 3.00 %
- IVA: 21.00 %

## U Urbanització interior de la parcel·la

### UJ Jardineria

#### UJA Condicionament del terreny

**UJA060** m² Abonat de fons.
Abonat de fons de terreny solt amb abonament mineral sòlid d'alliberament ràpid, estès amb mitjans mecànics, mitjançant tractor agrícola equipat amb adobadora, amb un rendiment de 0,05 kg/m², procurant un repartiment uniforme.
Inclou: Humectació prèvia del terreny. Abonat del terreny. Senyalització i protecció del terreny abonat.
Criteri d'amidament de projecte: Superfície mesurada en projecció horitzontal, segons documentació gràfica de Projecte.
Criteri de mesura d'obra: Es mesurarà, en projecció horitzontal, la superfície realment executada segons especificacions de Projecte.

| Codi | Ut | Descripció | Rendiment | Preu | Import |
|---|---|---|---|---|---|
| mt08aaa010a | m³ | Aigua. (material) | 0.005 | 1.50 | 0.01 |
| mt48tif030a | kg | Abonament mineral sòlid, d'alliberament ràpid. (material) | 0.050 | 2.40 | 0.12 |
| mq09tra040 | h | Tractor agrícola, de 44 kW de potència, equipat amb adobadora. (maquinària) | 0.001 | 33.60 | 0.03 |
| mo086 | h | Ajudant jardiner. (mà d'obra) | 0.001 | 25.28 | 0.03 |
| % | % | Costos directes complementaris | 2 % | 0.19 | 0.00 |
|  |  | Costos directes |  |  | 0.19 |
