# Gleva

- Propietat de l'arxiu: CYPE INGENIEROS, S.A.
- Format: FIEBDC-3/2002
- Divisa: EUR
- Costos indirectes: 3.00 %
- IVA: 21.00 %

## U Urbanització interior de la parcel·la

### UJ Jardineria

#### UJC Gleves i gespes

**UJC010** m² Gleva.
Gleva de gespa.
Inclou: Preparació del terreny amb tractor i abonat de fons. Col·locació de gleves. Primer reg.
Criteri d'amidament de projecte: Superfície mesurada en projecció horitzontal, segons documentació gràfica de Projecte.
Criteri de mesura d'obra: Es mesurarà, en projecció horitzontal, la superfície realment executada segons especificacions de Projecte.

| Codi | Ut | Descripció | Rendiment | Preu | Import |
|---|---|---|---|---|---|
| mt48tis020 | m² | Gleva. (material) | 1.050 | 5.10 | 5.36 |
| mt48tie030a | m³ | Terra vegetal garbellada, subministrada a granel. (material) | 0.100 | 23.70 | 2.37 |
| mt48tie040 | kg | Humus net garbellat. (material) | 4.000 | 0.03 | 0.12 |
| mt48tif020a | kg | Adob per presembra de gespa. (material) | 0.100 | 1.44 | 0.14 |
| mt08aaa010a | m³ | Aigua. (material) | 0.200 | 1.50 | 0.30 |
| mq09rod010 | h | Corró lleuger. (maquinària) | 0.050 | 3.92 | 0.20 |
| mq09mot010 | h | Motocultor 60/80 cm. (maquinària) | 0.050 | 3.02 | 0.15 |
| mo040 | h | Oficial 1ª jardiner. (mà d'obra) | 0.240 | 28.42 | 6.82 |
| mo115 | h | Peó jardiner. (mà d'obra) | 0.300 | 23.81 | 7.14 |
| % | % | Costos directes complementaris | 2 % | 22.60 | 0.45 |
|  |  | Costos directes |  |  | 23.05 |
