# Barda

- Propietat de l'arxiu: CYPE INGENIEROS, S.A.
- Format: FIEBDC-3/2002
- Divisa: EUR
- Costos indirectes: 3.00 %
- IVA: 21.00 %

## U Urbanització interior de la parcel·la

### UJ Jardineria

#### UJV Tancat i ocultació

**UJV010** m Barda.
Barda d'Aligustre (Ligustrum japonicum) de 0,3-0,5 m d'altura (4 u/m).
Inclou: Obertura de rasa amb els mitjans indicats. Abonat del terreny. Plantació. Primer reg.
Criteri d'amidament de projecte: Longitud mesurada segons documentació gràfica de Projecte.
Criteri de mesura d'obra: Es mesurarà la longitud realment executada segons especificacions de Projecte.

| Codi | Ut | Descripció | Rendiment | Preu | Import |
|---|---|---|---|---|---|
| mt48ecr010a | U | Aligustre (Ligustrum japonicum) de 0,3-0,5 m d'altura; subministrament en contenidor. (material) | 4.000 | 1.65 | 6.60 |
| mt48tie020 | kg | Adob mineral complex NPK 15-15-15. (material) | 1.500 | 0.83 | 1.25 |
| mt08aaa010a | m³ | Aigua. (material) | 0.020 | 1.50 | 0.03 |
| mq01pan070b | h | Mini pala carregadora sobre pneumàtics, de 52 kW/1 m³ kW. (maquinària) | 0.100 | 36.80 | 3.68 |
| op00coo010 |  | Tallabarder. | 1.000 | 0.00 | 0.00 |
| mo040 | h | Oficial 1ª jardiner. (mà d'obra) | 0.096 | 28.42 | 2.73 |
| mo115 | h | Peó jardiner. (mà d'obra) | 0.300 | 23.81 | 7.14 |
| % | % | Costos directes complementaris | 2 % | 21.43 | 0.43 |
|  |  | Costos directes |  |  | 21.86 |
