# Font

- Propietat de l'arxiu: CYPE INGENIEROS, S.A.
- Format: FIEBDC-3/2002
- Divisa: EUR
- Costos indirectes: 3.00 %
- IVA: 21.00 %

## U Urbanització interior de la parcel·la

### UM Mobiliari urbà

#### UMF Fonts

**UMF010** U Font.
Font de ferro colat de 1,25 m d'altura, secció circular de 20 cm de diàmetre, amb una aixeta de llautó i desaigua en cubeta, fixada amb tacs i cargols d'acer a una superfície suport (no inclosa en aquest preu). Totalment muntada.
Inclou: Replanteig d'alineacions i nivells. Col·locació i fixació de les peces.
Criteri d'amidament de projecte: Nombre d'unitats previstes, segons documentació gràfica de Projecte.
Criteri de mesura d'obra: Es mesurarà el nombre d'unitats realment executades segons especificacions de Projecte.

| Codi | Ut | Descripció | Rendiment | Preu | Import |
|---|---|---|---|---|---|
| mt52mug090a | U | Font de ferro colat de 1,25 m d'altura, secció circular de 20 cm de diàmetre, amb una aixeta de llautó i desaigua en cubeta. (material) | 1.000 | 539.00 | 539.00 |
| mt52mug200k | U | Repercussió, en la col·locació de font, d'elements de fixació sobre superfície suport: tacs i cargols d'acer. (material) | 1.000 | 3.98 | 3.98 |
| mq04cag010a | h | Camió amb grua de fins a 6 t. (maquinària) | 0.500 | 55.38 | 27.69 |
| op00tal010 |  | Trepant. | 1.000 | 0.00 | 0.00 |
| op00ato010 |  | Tornavís. | 1.000 | 0.00 | 0.00 |
| mo041 | h | Oficial 1ª construcció d'obra civil. (mà d'obra) | 0.300 | 28.42 | 8.53 |
| mo087 | h | Ajudant construcció d'obra civil. (mà d'obra) | 0.300 | 25.28 | 7.58 |
| % | % | Costos directes complementaris | 2 % | 586.78 | 11.74 |
|  |  | Costos directes |  |  | 598.52 |
