# Bol·lard extraïble desmuntable

- Propietat de l'arxiu: CYPE INGENIEROS, S.A.
- Format: FIEBDC-3/2002
- Divisa: EUR
- Costos indirectes: 3.00 %
- IVA: 21.00 %

## U Urbanització interior de la parcel·la

### UM Mobiliari urbà

#### UMH Fites i bol·lards

**UMH100** U Bol·lard extraïble desmuntable.
Bol·lard amb cos extraïble de ferro de 790x70x70 mm i base encastable d'acer galvanitzat de 210x90x90 mm, longitud total del conjunt 1000 mm, tancament mitjançant clau de cap triangular, acabat amb pintura epoxi. Inclús excavació, solera de formigó HM-20/P/20/X0 per a ancoratge de la base encastable, rematades de paviment i neteja. Totalment muntat.
Inclou: Replanteig d'alineacions i nivells. Excavació. Execució de la base de formigó. Col·locació i fixació de les peces.
Criteri d'amidament de projecte: Nombre d'unitats previstes, segons documentació gràfica de Projecte.
Criteri de mesura d'obra: Es mesurarà el nombre d'unitats realment executades segons especificacions de Projecte.

| Codi | Ut | Descripció | Rendiment | Preu | Import |
|---|---|---|---|---|---|
| mt52mug020a | U | Bol·lard amb cos extraïble de ferro de 790x70x70 mm i base encastable d'acer galvanitzat de 210x90x90 mm, longitud total del conjunt 1000 mm, tancament mitjançant clau de cap triangular, acabat amb pintura epoxi. (material) | 1.000 | 112.00 | 112.00 |
| mt10hmf010tLc | m³ | Formigó HM-20/P/20/X0, fabricat en central. (material) | 0.100 | 81.80 | 8.18 |
| op00tal010 |  | Trepant. | 1.000 | 0.00 | 0.00 |
| op00ato010 |  | Tornavís. | 1.000 | 0.00 | 0.00 |
| au00auh040 |  | Vibrador de formigó, elèctric. | 1.000 | 0.00 | 0.00 |
| mo041 | h | Oficial 1ª construcció d'obra civil. (mà d'obra) | 0.719 | 28.42 | 20.43 |
| mo087 | h | Ajudant construcció d'obra civil. (mà d'obra) | 0.719 | 25.28 | 18.18 |
| % | % | Costos directes complementaris | 2 % | 158.79 | 3.18 |
|  |  | Costos directes |  |  | 161.97 |
