# Barana urbana modular

- Propietat de l'arxiu: CYPE INGENIEROS, S.A.
- Format: FIEBDC-3/2002
- Divisa: EUR
- Costos indirectes: 3.00 %
- IVA: 21.00 %

## U Urbanització interior de la parcel·la

### UM Mobiliari urbà

#### UMQ Proteccions de vianants

**UMQ030** U Barana urbana modular.
Barana urbana modular d'acer laminat en calent, per a protecció de vianants, de 2,00x0,90 m, composta de cos de barana de reixa trenada, bastidor de platina de 50x8 mm, escopidor de angular de 35x35 mm i passamans de mitja canya massissa, de; peus d'ancoratge i cargolam d'acer zincat amb roblons per a amagar els cargols. Protecció del conjunt mitjançant galvanitzat en calent de gran resistència antioxidant; tractament de desengreix i fosfatat; lacat al forn amb polièster ferrotexturat. Màxima adherència del revestiment exterior. Totalment muntada en obra.
Inclou: Replanteig d'alineacions i nivells. Col·locació i fixació de les peces.
Criteri d'amidament de projecte: Nombre d'unitats previstes, segons documentació gràfica de Projecte.
Criteri de mesura d'obra: Es mesurarà el nombre d'unitats realment executades segons especificacions de Projecte.

| Codi | Ut | Descripció | Rendiment | Preu | Import |
|---|---|---|---|---|---|
| mt26aae025e | m | Barana modular d'acer laminat en calent, de 2,00x0,90 m, acabat en color gris acer, amb textura fèrria, inclús complements i accessoris de muntatge. (material) | 2.000 | 225.14 | 450.28 |
| op00tal010 |  | Trepant. | 1.000 | 0.00 | 0.00 |
| op00ato010 |  | Tornavís. | 1.000 | 0.00 | 0.00 |
| mo041 | h | Oficial 1ª construcció d'obra civil. (mà d'obra) | 0.839 | 28.42 | 23.84 |
| mo087 | h | Ajudant construcció d'obra civil. (mà d'obra) | 0.839 | 25.28 | 21.21 |
| % | % | Costos directes complementaris | 2 % | 495.33 | 9.91 |
|  |  | Costos directes |  |  | 505.24 |
