# Paviment absorbidor d'impactes, de rajoles de cautxú

- Propietat de l'arxiu: CYPE INGENIEROS, S.A.
- Format: FIEBDC-3/2002
- Divisa: EUR
- Costos indirectes: 3.00 %
- IVA: 21.00 %

## U Urbanització interior de la parcel·la

### UM Mobiliari urbà

#### UMR Paviments absorbidors d'impactes

**UMR030** m² Paviment absorbidor d'impactes, de rajoles de cautxú.
Paviment absorbidor d'impactes, en àrees de jocs infantils, format per rajoles de cautxú reciclat SBR, amb les vores encadellades, color negre, de 500x500x30 mm, enfilades entre si, a mode de puzle i rebudes amb adhesiu especial de poliuretà bicomponent, amb rajoles de cautxú amb vora bisellada en tot el seu perímetre.
Criteri de valoració econòmica: El preu no inclou la superfície base ni la resolució del perímetre.
Inclou: Replanteig. Tall de les peces. Aplicació de l'adhesiu. Col·locació de les rajoles de cautxú. Neteja final.
Criteri d'amidament de projecte: Superfície mesurada segons documentació gràfica de Projecte.
Criteri de mesura d'obra: Es mesurarà la superfície realment executada segons especificacions de Projecte.

| Codi | Ut | Descripció | Rendiment | Preu | Import |
|---|---|---|---|---|---|
| mt47adc110a | kg | Adhesiu especial de poliuretà bicomponent. (material) | 0.800 | 4.67 | 3.74 |
| mt47adc411ba | m² | Rajola de cautxú reciclat SBR, amb les vores encadellades, color negre, de 500x500x30 mm, amb aglomerants de poliuretà, segons UNE-EN 1177. (material) | 1.040 | 25.20 | 26.21 |
| mo041 | h | Oficial 1ª construcció d'obra civil. (mà d'obra) | 0.120 | 28.42 | 3.41 |
| mo087 | h | Ajudant construcció d'obra civil. (mà d'obra) | 0.120 | 25.28 | 3.03 |
| % | % | Costos directes complementaris | 2 % | 36.39 | 0.73 |
|  |  | Costos directes |  |  | 37.12 |
