# Trampolí

- Propietat de l'arxiu: CYPE INGENIEROS, S.A.
- Format: FIEBDC-3/2002
- Divisa: EUR
- Costos indirectes: 3.00 %
- IVA: 21.00 %

## U Urbanització interior de la parcel·la

### UP Piscines

#### UPE Equipament exterior

**UPE090** U Trampolí.
Trampolí per a piscina, de resina de polièster i fibra de vidre, de 1,60 m de longitud i 0,45 m d'amplada, fixat a una superfície suport (no inclosa en aquest preu). Inclús ancoratges, topalls, embellidors, junts, tacs i cargols i elements d'ancoratge.
Inclou: Muntatge i fixació dels components.
Criteri d'amidament de projecte: Nombre d'unitats previstes, segons documentació gràfica de Projecte.
Criteri de mesura d'obra: Es mesurarà el nombre d'unitats realment executades segons especificacions de Projecte.

| Codi | Ut | Descripció | Rendiment | Preu | Import |
|---|---|---|---|---|---|
| mt47pep090a | U | Trampolí per a piscina, de resina de polièster i fibra de vidre, de 1,6 m de longitud i 0,45 m d'amplada, amb ancoratges. (material) | 1.000 | 992.31 | 992.31 |
| mt09reh330 | kg | Morter de resina epoxi amb sorra de sílice, d'enduriment ràpid, per a reblert d'ancoratges. (material) | 0.200 | 5.00 | 1.00 |
| mo041 | h | Oficial 1ª construcció d'obra civil. (mà d'obra) | 2.997 | 28.42 | 85.17 |
| mo087 | h | Ajudant construcció d'obra civil. (mà d'obra) | 2.398 | 25.28 | 60.62 |
| % | % | Costos directes complementaris | 2 % | 1139.10 | 22.78 |
|  |  | Costos directes |  |  | 1161.88 |
