# Dipòsit d'emmagatzematge d'aigua depurada

- Propietat de l'arxiu: CYPE INGENIEROS, S.A.
- Format: FIEBDC-3/2002
- Divisa: EUR
- Costos indirectes: 3.00 %
- IVA: 21.00 %

## U Urbanització interior de la parcel·la

### US Depuració d'aigües residuals domèstiques

#### USE Estacions depuradores

**USE015** U Dipòsit d'emmagatzematge d'aigua depurada.
Dipòsit d'emmagatzematge d'aigua depurada de polietilè d'alta densitat, de 1150 litres, format per un tanc. Inclús tapa de registre i marc, conducte de ventilació, líquid netejador i adhesiu per a tubs i accessoris de PVC.
Inclou: Replanteig. Neteja de la base de suport del dipòsit. Col·locació del dipòsit. Connexió a l'estació depuradora. Connexió del sobreeixidor a la canonada de desguàs. Instal·lació dels conductes de ventilació. Posicionat de la tapa de registre en correspondència amb la tapa d'inspecció. Comprovació del seu correcte funcionament.
Criteri d'amidament de projecte: Nombre d'unitats previstes, segons documentació gràfica de Projecte.
Criteri de mesura d'obra: Es mesurarà el nombre d'unitats realment executades segons especificacions de Projecte.

| Codi | Ut | Descripció | Rendiment | Preu | Import |
|---|---|---|---|---|---|
| mt46fer030a | U | Dipòsit d'emmagatzematge d'aigua depurada de polietilè d'alta densitat, de 1150 litres, format per un tanc. (material) | 1.000 | 655.16 | 655.16 |
| mt46fer040 | U | Tapa de registre, de 600 mm de diàmetre. (material) | 1.000 | 71.94 | 71.94 |
| mt36tie010be | m | Tub de PVC, sèrie B, de 40 mm de diàmetre i 3 mm de gruix, amb extrem atrompetat, segons UNE-EN 1329-1, amb el preu incrementat el 20% en concepte d'accessoris i peces especials. (material) | 3.000 | 2.05 | 6.15 |
| mt11var009 | l | Líquid netejador per enganxat mitjançant adhesiu de tubs i accessoris de PVC. (material) | 0.030 | 37.60 | 1.13 |
| mt11var010 | l | Adhesiu per tubs i accessoris de PVC. (material) | 0.240 | 47.92 | 11.50 |
| mo008 | h | Oficial 1ª lampista. (mà d'obra) | 1.439 | 29.34 | 42.22 |
| mo107 | h | Ajudant lampista. (mà d'obra) | 1.439 | 25.25 | 36.33 |
| % | % | Costos directes complementaris | 2 % | 824.43 | 16.49 |
|  |  | Costos directes |  |  | 840.92 |
