# Estació depuradora d'aigües grises domèstiques de baixa contaminació, amb capacitat per a 320 usuaris (H.E.)

- Propietat de l'arxiu: CYPE INGENIEROS, S.A.
- Format: FIEBDC-3/2002
- Divisa: EUR
- Costos indirectes: 3.00 %
- IVA: 21.00 %

## U Urbanització interior de la parcel·la

### US Depuració d'aigües residuals domèstiques

#### USE Estacions depuradores

**USE020** U Estació depuradora d'aigües grises domèstiques de baixa contaminació, amb capacitat per a 320 usuaris (H.E.).
Estació depuradora d'aigües grises domèstiques de baixa contaminació, amb capacitat per a 320 usuaris (H.E.), composta de filtre de polietilè per a gruixuts, dues bombes de filtrat i rentat a contracorrent, filtre dual automàtic d'alt rendiment, electrovàlvula, dos dipòsits de polièster de secció circular de 10 m³ cadascun, bomba d'oxigenació, dipòsit de polietilè amb bomba per a dosificació de clor, dipòsit de polietilè amb bomba per a dosificació de colorant, vàlvules, interruptors de nivell, sobreeixidor amb canonada de desguàs, quadre elèctric i bancada. Inclús tubs entre els diferents elements i accessoris, canonada de desguàs i aixeta per a buidatge. Totalment muntada, connexionada i provada, sense incloure el grup de pressió ni el vas d'expansió.
Inclou: Replanteig. Col·locació i fixació de l'estació depuradora d'aigües grises. Col·locació i fixació de canonades i accessoris.
Criteri d'amidament de projecte: Nombre d'unitats previstes, segons documentació gràfica de Projecte.
Criteri de mesura d'obra: Es mesurarà el nombre d'unitats realment executades segons especificacions de Projecte.

| Codi | Ut | Descripció | Rendiment | Preu | Import |
|---|---|---|---|---|---|
| mt46feb010kf | U | Estació depuradora d'aigües grises domèstiques de baixa contaminació, amb capacitat per a 320 usuaris (H.E.), composta de filtre de polietilè per a gruixuts, dues bombes de filtrat i rentat a contracorrent, filtre dual automàtic d'alt rendiment, electrovàlvula, dos dipòsits de polièster de secció circular de 10 m³ cadascun, bomba d'oxigenació, dipòsit de polietilè amb bomba per a dosificació de clor, dipòsit de polietilè amb bomba per a dosificació de colorant, vàlvules, interruptors de nivell, sobreeixidor amb canonada de desguàs, quadre elèctric i bancada. (material) | 1.000 | 28360.86 | 28360.86 |
| mq04cag010a | h | Camió amb grua de fins a 6 t. (maquinària) | 2.000 | 49.45 | 98.90 |
| mo008 | h | Oficial 1ª lampista. (mà d'obra) | 6.957 | 25.32 | 176.15 |
| mo107 | h | Ajudant lampista. (mà d'obra) | 6.957 | 21.72 | 151.11 |
| % | % | Costos directes complementaris | 4 % | 28787.02 | 1151.48 |
|  |  | Costos directes |  |  | 29938.50 |
