# Reixat tradicional de perfils metàl·lics per tancament de parcel·la, sobre mur de fàbrica amb pilastres intermèdies

- Propietat de l'arxiu: CYPE INGENIEROS, S.A.
- Format: FIEBDC-3/2002
- Divisa: EUR
- Costos indirectes: 3.00 %
- IVA: 21.00 %

## U Urbanització interior de la parcel·la

### UV Tancaments exteriors

#### UVR Reixats tradicionals

**UVR010** m Reixat tradicional de perfils metàl·lics per tancament de parcel·la, sobre mur de fàbrica amb pilastres intermèdies.
Clos de parcel·la sobre mur de fàbrica amb pilastres intermèdies, format per reixat tradicional compost de barrots horitzontals de llistó quadrat de perfil massís d'acer laminat en calent de 12x12 mm fixats amb cargols a les pilastres intermèdies, barrots verticals de llistó quadrat de perfil massís d'acer laminat en calent de 12x12 mm de 1 m d'altura i pals del mateix material encastats en murs de fàbrica. Inclús morter de ciment per a rebuda dels pals.
Criteri de valoració econòmica: El preu no inclou el mur ni les pilastres intermèdies.
Inclou: Replanteig. Preparació dels punts d'ancoratge. Presentació dels trams de reixat. Aplomat i anivellació dels trams. Fixació dels trams mitjançant l'ancoratge dels seus elements.
Criteri d'amidament de projecte: Longitud mesurada segons documentació gràfica de Projecte, deduint la longitud dels buits de portes i cancel·les.
Criteri de mesura d'obra: Es mesurarà la longitud realment executada segons especificacions de Projecte, deduint la longitud dels buits de portes i cancel·les.

| Codi | Ut | Descripció | Rendiment | Preu | Import |
|---|---|---|---|---|---|
| mt26aac010aa | m | Llistó quadrat de perfil massís d'acer laminat en calent de 12x12 mm, muntat en taller amb tractament anticorrosiu segons UNE-EN ISO 1461 i emprimació SHOP-PRIMER a base de resina polivinil-butiral amb un gruix mig de recobriment de 20 micres. (material) | 11.250 | 5.66 | 63.68 |
| mt26aaa033a | U | Ancoratge mecànic amb tac de niló i cargol d'acer galvanitzat, de cap aixamfranat. (material) | 2.000 | 0.29 | 0.58 |
| mt08aaa010a | m³ | Aigua. (material) | 0.006 | 1.50 | 0.01 |
| mt09mif010ka | t | Morter industrial per a obra de paleta, de ciment, color gris, amb additiu hidròfug, categoria M-10 (resistència a compressió 10 N/mm²), subministrat en sacs, segons UNE-EN 998-2. (material) | 0.019 | 65.98 | 1.25 |
| mo018 | h | Oficial 1ª serraller. (mà d'obra) | 0.539 | 28.86 | 15.56 |
| mo059 | h | Ajudant serraller. (mà d'obra) | 0.539 | 25.36 | 13.67 |
| mo041 | h | Oficial 1ª construcció d'obra civil. (mà d'obra) | 0.539 | 28.42 | 15.32 |
| mo087 | h | Ajudant construcció d'obra civil. (mà d'obra) | 0.599 | 25.28 | 15.14 |
| % | % | Costos directes complementaris | 2 % | 125.21 | 2.50 |
|  |  | Costos directes |  |  | 127.71 |
