# Estabilització d'esplanada mitjançant aportació de material

- Propietat de l'arxiu: CYPE INGENIEROS, S.A.
- Format: FIEBDC-3/2002
- Divisa: EUR
- Costos indirectes: 3.00 %
- IVA: 21.00 %

## U Urbanització interior de la parcel·la

### UX Paviments exteriors

#### UXE Esplanades, camins i senderes

**UXE010** m³ Estabilització d'esplanada mitjançant aportació de material.
Estabilització d'esplanada, mitjançant l'estesa en tongades de material adequat, i posterior compactació fins a arribar a un gruix de 25 a 35 cm i una densitat seca no inferior al 100% de la màxima obtinguda en l'assaig Proctor Modificat, realitzat segons UNE 103501. Inclús aportació de material adequat, càrrega, transport i descàrrega a peu de tall del material i humectació d'aquest.
Criteri de valoració econòmica: El preu no inclou la realització de l'assaig Proctor Modificat.
Inclou: Replanteig general i fixació dels punts i nivells de referència. Traçat dels cantells de la base del terraplenament. Preparació de la superfície de recolzament. Càrrega, transport i estès per tongades d'espessor uniforme. Humectació o dessecació de cada tongada. Compactació per tongades. Estripat de paviment, allisada, reperfilat i formació de pendents. Càrrega a camió.
Criteri d'amidament de projecte: Volum mesurat sobre els perfils dels plànols topogràfics de Projecte, que defineixen el moviment de terres a realitzar en obra.
Criteri de mesura d'obra: S'amidarà el volum de reblert sobre els perfils transversals del terreny realment executats, compactats i acabats segons especificacions de Projecte.

| Codi | Ut | Descripció | Rendiment | Preu | Import |
|---|---|---|---|---|---|
| mt01art030b | m³ | Material adequat d'aportació, per a formació de terraplens, segons l'art. 330.3.3.2 del PG-3. (material) | 1.150 | 5.74 | 6.60 |
| mq01pan010a | h | Pala carregadora sobre pneumàtics de 120 kW/1,9 m³. (maquinària) | 0.030 | 45.06 | 1.35 |
| mq04cab010b | h | Camió basculant de 10 t de càrrega, de 147 kW. (maquinària) | 0.045 | 36.92 | 1.66 |
| mq01mot010a | h | Motoanivelladora de 141 kW. (maquinària) | 0.018 | 75.91 | 1.37 |
| mq02rov010i | h | Compactador monocilíndric vibrant autopropulsat, de 129 kW, de 16,2 t, amplada de treball 213,4 cm. (maquinària) | 0.050 | 69.78 | 3.49 |
| mq02cia020j | h | Camió cisterna, de 8 m³ de capacitat. (maquinària) | 0.020 | 118.90 | 2.38 |
| mo087 | h | Ajudant construcció d'obra civil. (mà d'obra) | 0.084 | 25.28 | 2.12 |
| % | % | Costos directes complementaris | 2 % | 18.97 | 0.38 |
|  |  | Costos directes |  |  | 19.35 |
