# Estabilització d'esplanada "in situ", mitjançant conglomerants

- Propietat de l'arxiu: CYPE INGENIEROS, S.A.
- Format: FIEBDC-3/2002
- Divisa: EUR
- Costos indirectes: 3.00 %
- IVA: 21.00 %

## U Urbanització interior de la parcel·la

### UX Paviments exteriors

#### UXE Esplanades, camins i senderes

**UXE020** m³ Estabilització d'esplanada "in situ", mitjançant conglomerants.
Estabilització d'esplanada "in situ", abocant una beurada de ciment CEM II / A-L 32,5 N, per a aconseguir un sòl estabilitzat tipus SEST-1 d'acord amb els requisits exposats a l'article 512 del PG-3. Inclús escarificació prèvia, distribució de la beurada, mescla del sòl amb el conglomerant, compactació de la mescla, refinació de la superfície, execució dels junts de construcció i curat.
Inclou: Preparació de la superfície. Escarificació del sòl. Preparació i estesa de la beurada. Execució de la mescla amb el sòl. Compactació. Refinament de la superfície. Execució de les juntes. Curat.
Criteri d'amidament de projecte: Volum mesurat sobre els perfils dels plànols topogràfics de Projecte, que defineixen el moviment de terres a realitzar en obra.
Criteri de mesura d'obra: S'amidarà el volum de reblert sobre els perfils transversals del terreny realment executats, compactats i acabats segons especificacions de Projecte.

| Codi | Ut | Descripció | Rendiment | Preu | Import |
|---|---|---|---|---|---|
| mt08aaa010a | m³ | Aigua. (material) | 0.050 | 1.50 | 0.08 |
| mt08cet020e | t | Ciment CEM II / A-L 32,5 N, a granel, segons UNE-EN 197-1. (material) | 0.041 | 89.64 | 3.68 |
| mq01pao010a | h | Pala carregadora sobre cadenes, de 59 kW/1,2 m³, equipada amb escarificadora. (maquinària) | 0.120 | 44.80 | 5.38 |
| mq01mot010a | h | Motoanivelladora de 141 kW. (maquinària) | 0.015 | 75.91 | 1.14 |
| mq02rov010i | h | Compactador monocilíndric vibrant autopropulsat, de 129 kW, de 16,2 t, amplada de treball 213,4 cm. (maquinària) | 0.028 | 69.78 | 1.95 |
| mq02cia020f | h | Camió cisterna equipat per a reg, de 8 m³ de capacitat. (maquinària) | 0.035 | 123.00 | 4.31 |
| mo087 | h | Ajudant construcció d'obra civil. (mà d'obra) | 0.096 | 25.28 | 2.43 |
| % | % | Costos directes complementaris | 2 % | 18.97 | 0.38 |
|  |  | Costos directes |  |  | 19.35 |
