# Estabilització de camins i senderes, mitjançant aportació de mescla de sorra i calç hidràulica natural, fabricada en central

- Propietat de l'arxiu: CYPE INGENIEROS, S.A.
- Format: FIEBDC-3/2002
- Divisa: EUR
- Costos indirectes: 3.00 %
- IVA: 21.00 %

## U Urbanització interior de la parcel·la

### UX Paviments exteriors

#### UXE Esplanades, camins i senderes

**UXE036** m² Estabilització de camins i senderes, mitjançant aportació de mescla de sorra i calç hidràulica natural, fabricada en central.
Estabilització de camins i senderes, mitjançant aportació de una capa superficial de 15 cm de gruix, acabat compacte, de mescla de sorra seleccionada, calç hidràulica natural i aigua, fabricada en central i subministrada a peu d'obra amb camions formigonera, estesa i anivellada sobre la superfície suport prèviament preparada, i posterior compactació amb mitjans mecànics fins a aconseguir una densitat seca no inferior al 95% de la màxima obtinguda a l'assaig Proctor Modificat, realitzat segons UNE 103501. Inclús preparació de la superfície mitjançant desbrossament de la terra vegetal, i retirada i càrrega a camió de les restes i deixalles.
Criteri de valoració econòmica: El preu no inclou la realització de l'assaig Proctor Modificat.
Inclou: Desbrossament del terreny. Abocament, estesa i anivellació del producte. Humectació i compactació del producte. Retirada i càrrega a camió de restes i deixalles.
Criteri d'amidament de projecte: Superfície mesurada en projecció horitzontal, segons documentació gràfica de Projecte.
Criteri de mesura d'obra: Es mesurarà, en projecció horitzontal, la superfície realment executada segons especificacions de Projecte.

| Codi | Ut | Descripció | Rendiment | Preu | Import |
|---|---|---|---|---|---|
| mt01arp005 | m³ | Mescla de sorra seleccionada, calç hidràulica natural i aigua, fabricada en central i subministrada a peu d'obra amb camions formigonera, per a estabilització de camins i senderes. (material) | 0.131 | 110.00 | 14.41 |
| mq09tra010 | h | Tractor agrícola, de 37 kW, equipat amb fresa. (maquinària) | 0.010 | 44.24 | 0.44 |
| mq04dua020b | h | Dúmper de descàrrega frontal de 2 t de càrrega útil. (maquinària) | 0.002 | 10.38 | 0.02 |
| mq02rov010i | h | Compactador monocilíndric vibrant autopropulsat, de 129 kW, de 16,2 t, amplada de treball 213,4 cm. (maquinària) | 0.030 | 69.78 | 2.09 |
| mq02cia020j | h | Camió cisterna, de 8 m³ de capacitat. (maquinària) | 0.002 | 118.90 | 0.24 |
| mo041 | h | Oficial 1ª construcció d'obra civil. (mà d'obra) | 0.192 | 28.42 | 5.46 |
| mo087 | h | Ajudant construcció d'obra civil. (mà d'obra) | 0.192 | 25.28 | 4.85 |
| % | % | Costos directes complementaris | 2 % | 27.51 | 0.55 |
|  |  | Costos directes |  |  | 28.06 |
