# Estabilització de camins i senderes amb morter de ciment "HOLCIM"

- Propietat de l'arxiu: CYPE INGENIEROS, S.A.
- Format: FIEBDC-3/2002
- Divisa: EUR
- Costos indirectes: 3.00 %
- IVA: 21.00 %

## U Urbanització interior de la parcel·la

### UX Paviments exteriors

#### UXE Esplanades, camins i senderes

**UXE040** m² Estabilització de camins i senderes amb morter de ciment "HOLCIM".
Estabilització de camins i senderes, mitjançant morter de ciment Artevia Arena "HOLCIM", realitzat amb ciment blanc i fabricat en central, estès sobre el terreny fins a formar una capa de 10 cm de gruix mínim després de la seva compactació amb mitjans mecànics. Inclús preparació de la superfície suport i retirada i càrrega a camió de les restes i deixalles.
Inclou: Preparació de la superfície suport. Estès del morter de ciment. Anivellació. Compactació. Retirada i càrrega a camió de restes i deixalles.
Criteri d'amidament de projecte: Superfície mesurada en projecció horitzontal, segons documentació gràfica de Projecte.
Criteri de mesura d'obra: Es mesurarà, en projecció horitzontal, la superfície realment executada segons especificacions de Projecte.

| Codi | Ut | Descripció | Rendiment | Preu | Import |
|---|---|---|---|---|---|
| mt09hil080a | m³ | Morter de ciment Artevia Arena "HOLCIM", realitzat amb ciment blanc i fabricat en central. (material) | 0.120 | 180.00 | 21.60 |
| mq01pan010a | h | Pala carregadora sobre pneumàtics de 120 kW/1,9 m³. (maquinària) | 0.015 | 45.06 | 0.68 |
| mq04dua020b | h | Dúmper de descàrrega frontal de 2 t de càrrega útil. (maquinària) | 0.002 | 10.38 | 0.02 |
| mq01mot010a | h | Motoanivelladora de 141 kW. (maquinària) | 0.020 | 75.91 | 1.52 |
| mq02rov010i | h | Compactador monocilíndric vibrant autopropulsat, de 129 kW, de 16,2 t, amplada de treball 213,4 cm. (maquinària) | 0.030 | 69.78 | 2.09 |
| mq02cia020j | h | Camió cisterna, de 8 m³ de capacitat. (maquinària) | 0.020 | 118.90 | 2.38 |
| mq02ron010j | h | Corró vibrant tàndem autopropulsat, de 32,8 kW, de 3120 kg, amplada de treball 125 cm. (maquinària) | 0.030 | 55.71 | 1.67 |
| mo041 | h | Oficial 1ª construcció d'obra civil. (mà d'obra) | 0.240 | 28.42 | 6.82 |
| mo087 | h | Ajudant construcció d'obra civil. (mà d'obra) | 0.360 | 25.28 | 9.10 |
| % | % | Costos directes complementaris | 2 % | 45.88 | 0.92 |
|  |  | Costos directes |  |  | 46.80 |
