# Tractament superficial de paviments bituminosos

- Propietat de l'arxiu: CYPE INGENIEROS, S.A.
- Format: FIEBDC-3/2002
- Divisa: EUR
- Costos indirectes: 3.00 %
- IVA: 21.00 %

## U Urbanització interior de la parcel·la

### UX Paviments exteriors

#### UXF Mescles i regs bituminosos

**UXF040** m² Tractament superficial de paviments bituminosos.
Tractament superficial de paviments bituminosos amb dues mans, 3 kg/m² cada mà, de beurada bituminosa homogènia (slurry), color negre, formada per àrids i càrregues minerals, lligats amb emulsió asfàltica.
Criteri de valoració econòmica: El preu no inclou la preparació del suport.
Inclou: Aplicació de la beurada.
Criteri d'amidament de projecte: Superfície mesurada en projecció horitzontal, segons documentació gràfica de Projecte.
Criteri de mesura d'obra: Es mesurarà, en projecció horitzontal, la superfície realment executada segons especificacions de Projecte.

| Codi | Ut | Descripció | Rendiment | Preu | Import |
|---|---|---|---|---|---|
| mt47aag040a | kg | Beurada bituminosa homogènia (slurry), color negre, formada per àrids i càrregues minerals, lligats amb emulsió asfàltica, segons UNE-EN 12274-7; per a aplicar mitjançant rastres de bandes de goma. (material) | 6.000 | 0.76 | 4.56 |
| mo041 | h | Oficial 1ª construcció d'obra civil. (mà d'obra) | 0.120 | 28.42 | 3.41 |
| mo087 | h | Ajudant construcció d'obra civil. (mà d'obra) | 0.120 | 25.28 | 3.03 |
| % | % | Costos directes complementaris | 2 % | 11.00 | 0.22 |
|  |  | Costos directes |  |  | 11.22 |
