# Paviment elevat "PEYGRAN", per a exterior

- Propietat de l'arxiu: CYPE INGENIEROS, S.A.
- Format: FIEBDC-3/2002
- Divisa: EUR
- Costos indirectes: 3.00 %
- IVA: 21.00 %

## U Urbanització interior de la parcel·la

### UX Paviments exteriors

#### UXN Elevats

**UXN010** m² Paviment elevat "PEYGRAN", per a exterior.
Paviment elevat, per a exterior, format per rajoles ceràmiques de gres porcellànic, 60x60 cm, 8 €/m², sobre suports regulables model SP "PEYGRAN", de polipropilè, amb base circular, per a altures entre 37 i 50 mm, amb regulador d'inclinació, coixinet antilliscant, dilatador perimetral, contrafemella de fixació i kit de fixació per a acabat lateral.
Inclou: Replanteig dels eixos dels pedestals i marcat de nivells. Col·locació, anivellació i fixació de pedestals. Col·locació i fixació de les peces del paviment.
Criteri d'amidament de projecte: Superfície útil, mesura segons documentació gràfica de Projecte. No s'ha incrementat l'amidament per trencaments i retallades, ja que en la descomposició s'ha considerat un 5% més de peces.
Criteri de mesura d'obra: Es mesurarà la superfície realment executada segons especificacions de Projecte.

| Codi | Ut | Descripció | Rendiment | Preu | Import |
|---|---|---|---|---|---|
| mt18pey010aab | U | Suport regulable model SP "PEYGRAN", de polipropilè, amb addició de càrrega mineral, de color negre, amb 1000 kg de capacitat mecànica a compressió, i base circular, per a altures entre 37 i 50 mm, de cap pla, que incorpora pestanyes de separació per a formació de junt de 4 mm entre les peces del paviment; imputrescible, resistent a ambients marins, a clorurs i a detergents domèstics. (material) | 4.000 | 1.01 | 4.04 |
| mt18pey110a | U | Regulador d'inclinació per a suports regulables "PEYGRAN" per a una pendent menor de 2,5%. (material) | 4.000 | 0.49 | 1.96 |
| mt18pey100a | U | Coixinet antilliscant d'etilvinilacetat (EVA) "PEYGRAN", de 90 mm de diàmetre. (material) | 4.000 | 0.33 | 1.32 |
| mt18pey120 | U | Contrafemella per a fixació del mecanisme de regulació de l'altura, per a suports regulables "PEYGRAN". (material) | 4.000 | 0.11 | 0.44 |
| mt18pey130 | U | Dilatador perimetral per a paviments elevats "PEYGRAN". (material) | 1.000 | 2.44 | 2.44 |
| mt18pey140 | U | Kit de fixació per a acabat lateral de paviment elevat "PEYGRAN", format per clip superior i clip inferior d'acer inoxidable AISI 316, i base de recolzament de polipropilè. (material) | 0.200 | 7.78 | 1.56 |
| mt18bcp010dq800 | m² | Rajola ceràmica de gres de porcellana, 60x60 cm, acabat polit, 8,00€/m², capacitat d'absorció d'aigua E<0,5%, grup BIa, segons UNE-EN 14411, resistència al lliscament Rd>45 segons UNE-EN 16165, lliscabilitat classe 3 segons CTE. (material) | 1.050 | 8.00 | 8.40 |
| mo011 | h | Oficial 1ª muntador. (mà d'obra) | 0.420 | 29.34 | 12.32 |
| mo080 | h | Ajudant muntador. (mà d'obra) | 0.420 | 25.28 | 10.62 |
| % | % | Costos directes complementaris | 2 % | 43.10 | 0.86 |
|  |  | Costos directes |  |  | 43.96 |
