# Assaig ultrasònic sobre un piló, amb determinació de la seva integritat estructural

- Propietat de l'arxiu: CYPE INGENIEROS, S.A.
- Format: FIEBDC-3/2002
- Divisa: EUR
- Costos indirectes: 3.00 %
- IVA: 21.00 %

## X Control de qualitat i assaigs

### XI Fonamentacions

#### XIP Pilons

**XIP020** U Assaig ultrasònic sobre un piló, amb determinació de la seva integritat estructural.
Assaig ultrasònic a realitzar en obra, sobre un piló d'entre 120 i 150 cm de diàmetre, per a la determinació de la seva integritat estructural segons ASTM D6760. Inclús instrumentació prèvia amb quatre tubs d'acer, sis diagrafies, desplaçament a obra i informe de resultats.
Inclou: Desplaçament a obra. Realització dels assajos. Redacció d'informe dels resultats dels assajos realitzats.
Criteri d'amidament de projecte: Assaig a realitzar, segons documentació del Pla de control de qualitat.

| Codi | Ut | Descripció | Rendiment | Preu | Import |
|---|---|---|---|---|---|
| mt49pil020c | U | Assaig ultrasònic per comprovar la integritat estructural d'un piló d'entre 120 i 150 cm de diàmetre segons ASTM D6760, inclús instrumentació prèvia amb quatre tubs d'acer, sis diagrafies, desplaçament a obra i informe de resultats. (material) | 1.000 | 482.00 | 482.00 |
| % | % | Costos directes complementaris | 2 % | 482.00 | 9.64 |
|  |  | Costos directes |  |  | 491.64 |
