# Barana de seguretat per a protecció de pou de registre obert, durant els treballs d'inspecció

- Propietat de l'arxiu: CYPE INGENIEROS, S.A.
- Format: FIEBDC-3/2002
- Divisa: EUR
- Costos indirectes: 3.00 %
- IVA: 21.00 %

## Y Seguretat i salut

### YC Sistemes de protecció col·lectiva

#### YCA Delimitació i protecció de pericons i pous de registre oberts

**YCA026** U Barana de seguretat per a protecció de pou de registre obert, durant els treballs d'inspecció.
Protecció de buit obert de pou de registre durant els treballs d'inspecció, mitjançant barana metàl·lica de seguretat, d'1 m d'altura, encaixada en la boca del pou de 60 a 80 cm de diàmetre, amb un esglaó d'accés i corda de tancament. Amortitzable en 150 usos.
Criteri d'amidament de projecte: Nombre d'unitats previstes, segons Estudi o Estudi Bàsic de Seguretat i Salut.
Criteri de mesura d'obra: Es mesurarà el nombre d'unitats realment col·locades segons especificacions d'Estudi o Estudi Bàsic de Seguretat i Salut.

| Codi | Ut | Descripció | Rendiment | Preu | Import |
|---|---|---|---|---|---|
| mt50spb050c | U | Barana per encaixar en boca de pou de registre de 60 a 80 cm de diàmetre, de tub d'acer pintat al forn en epoxi-polièster, de 1 m d'altura, amb un esglaó d'accés i corda de tancament. (material) | 0.007 | 41.39 | 0.29 |
| mo120 | h | Peó Seguretat i Salut. (mà d'obra) | 0.060 | 23.81 | 1.43 |
| % | % | Costos directes complementaris | 2 % | 1.72 | 0.03 |
|  |  | Costos directes |  |  | 1.75 |
