# Protecció de talús amb làmina de polietilè i malla de triple torsió ancorada al terreny

- Propietat de l'arxiu: CYPE INGENIEROS, S.A.
- Format: FIEBDC-3/2002
- Divisa: EUR
- Costos indirectes: 3.00 %
- IVA: 21.00 %

## Y Seguretat i salut

### YC Sistemes de protecció col·lectiva

#### YCD Protecció de talussos

**YCD020** m² Protecció de talús amb làmina de polietilè i malla de triple torsió ancorada al terreny.
Protecció de talús enfront de despreniment de la capa superficial del terreny, formada per làmina de polietilè d'alta densitat de 2 mm de gruix, malla de triple torsió, hexagonal, 8x10-13, de filferro galvanitzat de 2,00 mm de diàmetre i ancoratges al terreny formats per barres corrugades d'acer UNE-EN 10080 B 500 S. Inclús cables d'acer entre els ancoratges, per a la subjecció de la malla de triple torsió.
Criteri d'amidament de projecte: Superfície mesurada segons Estudi o Estudi Bàsic de Seguretat i Salut.
Criteri de mesura d'obra: S'amidarà la superfície realment muntada segons especificacions d'Estudi o Estudi Bàsic de Seguretat i Salut.

| Codi | Ut | Descripció | Rendiment | Preu | Import |
|---|---|---|---|---|---|
| mt50spr055a | m² | Làmina de polietilè d'alta densitat, de 2 mm d'espessor, resistent a la intempèrie. (material) | 1.200 | 3.90 | 4.68 |
| mt07ame510e | m² | Malla de triple torsió, hexagonal, 8x10-13, de filferro galvanitzat de 2 mm de diàmetre, per a protecció de talussos. (material) | 1.000 | 2.30 | 2.30 |
| mt07aco010g | kg | Acer en barres corrugades, UNE-EN 10080 B 500 S, subministrat en obra en barres sense elaborar, de varis diàmetres. (material) | 0.600 | 1.22 | 0.73 |
| mt50spr100b | m | Cable d'acer de 2 mm de diàmetre, per a subjecció de malla de triple torsió. (material) | 1.700 | 1.60 | 2.72 |
| mq07cce010a | h | Camió amb cistell elevador de braç articulat de 16 m d'altura màxima de treball i 260 kg de càrrega màxima. (maquinària) | 0.140 | 21.26 | 2.98 |
| mo120 | h | Peó Seguretat i Salut. (mà d'obra) | 0.336 | 23.81 | 8.00 |
| % | % | Costos directes complementaris | 2 % | 21.41 | 0.43 |
|  |  | Costos directes |  |  | 21.84 |
