# Sistema provisional de protecció de vora de forjat, classe B, en cobertes inclinades metàl·liques

- Propietat de l'arxiu: CYPE INGENIEROS, S.A.
- Format: FIEBDC-3/2002
- Divisa: EUR
- Costos indirectes: 3.00 %
- IVA: 21.00 %

## Y Seguretat i salut

### YC Sistemes de protecció col·lectiva

#### YCF Protecció perimetral de vores de forjat

**YCF021** m Sistema provisional de protecció de vora de forjat, classe B, en cobertes inclinades metàl·liques.
Sistema provisional de protecció de vora de forjat, classe B, en cobertes inclinades metàl·liques, d'1 m d'altura, que proporciona resistència només per a càrregues estàtiques i forces dinàmiques febles i per a superfícies de treball amb un angle d'inclinació màxim de 30°, format per: barana principal de tub d'acer de 25 mm de diàmetre i 2500 mm de longitud, amortitzable en 150 usos; 3 baranes intermèdies de tub d'acer de 25 mm de diàmetre i 2500 mm de longitud, disposades de manera que una esfera de 250 mm no passi a través de qualsevol obertura, amortitzables en 150 usos; entornpeu metàl·lic de 3 m de longitud, que tingui la vora superior almenys 15 cm per sobre de la superfície de treball, amortitzable en 150 usos i guardacossos telescòpics de seguretat fabricats en acer de primera qualitat pintat al forn en epoxi-polièster, de 35x35 mm i 1500 mm de longitud, separats entre si una distància màxima de 2,5 m i fixats a la biga metàl·lica per collament, amortitzables en 20 usos.
Criteri d'amidament de projecte: Longitud mesurada segons Estudi o Estudi Bàsic de Seguretat i Salut.
Criteri de mesura d'obra: S'amidarà la longitud realment muntada segons especificacions d'Estudi o Estudi Bàsic de Seguretat i Salut.

| Codi | Ut | Descripció | Rendiment | Preu | Import |
|---|---|---|---|---|---|
| mt50spb030g | U | Guardacossos telescòpic de seguretat fabricat en acer de primera qualitat pintat al forn en epoxi-polièster, de 35x35 mm i 1500 mm de longitud, amb serratge a dalt. (material) | 0.029 | 24.09 | 0.70 |
| mt50spb050a | U | Barana per a guardacossos matritzada, de tub d'acer pintat al forn en epoxi-polièster, de 25 mm de diàmetre i 2500 mm de longitud. (material) | 0.011 | 6.90 | 0.08 |
| mt50spb070 | U | Entornpeu metàl·lic de 3 m de longitud i 150 mm d'altura, pintat al forn en epoxi-polièster. (material) | 0.002 | 24.06 | 0.05 |
| mo119 | h | Oficial 1ª Seguretat i Salut. (mà d'obra) | 0.186 | 28.42 | 5.29 |
| mo120 | h | Peó Seguretat i Salut. (mà d'obra) | 0.186 | 23.81 | 4.43 |
| % | % | Costos directes complementaris | 2 % | 10.55 | 0.21 |
|  |  | Costos directes |  |  | 10.76 |
