# Tap de plàstic per a protecció d'extrem d'armadura

- Propietat de l'arxiu: CYPE INGENIEROS, S.A.
- Format: FIEBDC-3/2002
- Divisa: EUR
- Costos indirectes: 3.00 %
- IVA: 21.00 %

## Y Seguretat i salut

### YC Sistemes de protecció col·lectiva

#### YCJ Protecció d'extrems d'armadures

**YCJ010** U Tap de plàstic per a protecció d'extrem d'armadura.
Protecció d'extrem d'armadura de 12 a 32 mm de diàmetre, mitjançant col·locació de tap protector de PVC, tipus bolet, de color vermell, amortitzable en 10 usos.
Criteri d'amidament de projecte: Nombre d'unitats previstes, segons Estudi o Estudi Bàsic de Seguretat i Salut.
Criteri de mesura d'obra: Es mesurarà el nombre d'unitats realment col·locades segons especificacions d'Estudi o Estudi Bàsic de Seguretat i Salut.

| Codi | Ut | Descripció | Rendiment | Preu | Import |
|---|---|---|---|---|---|
| mt50spr045 | U | Tap protector de PVC, tipus bolet, de color vermell, per a protecció dels extrems de les armadures. (material) | 0.100 | 0.12 | 0.01 |
| mo120 | h | Peó Seguretat i Salut. (mà d'obra) | 0.012 | 23.81 | 0.29 |
| % | % | Costos directes complementaris | 2 % | 0.30 | 0.01 |
|  |  | Costos directes |  |  | 0.31 |
