# Línia d'ancoratge horitzontal permanent, de cable d'acer, amb amortidor de caigudes

- Propietat de l'arxiu: CYPE INGENIEROS, S.A.
- Format: FIEBDC-3/2002
- Divisa: EUR
- Costos indirectes: 3.00 %
- IVA: 21.00 %

## Y Seguretat i salut

### YC Sistemes de protecció col·lectiva

#### YCL Línies i dispositius d'ancoratge

**YCL120** U Línia d'ancoratge horitzontal permanent, de cable d'acer, amb amortidor de caigudes.
Línia d'ancoratge horitzontal permanent, de cable d'acer, amb amortidor de caigudes, de 10 m de longitud, classe C, composta per 1 ancoratge terminal d'aliatge d'alumini L-2653 amb tractament tèrmic T6, acabat amb pintura epoxi-polièster; 1 ancoratge terminal amb amortidor d'acer inoxidable AISI 316, acabat brillant; 1 ancoratge intermedi d'aliatge d'alumini L-2653 amb tractament tèrmic T6, acabat amb pintura epoxi-polièster; cable flexible d'acer galvanitzat, de 10 mm de diàmetre, compost per 7 cordons de 19 fils; tensor de caixa oberta, amb ull en un extrem i forquilla en l'extrem oposat; conjunt d'un subjectacables i un terminal manual; protector per a cap; placa de senyalització i conjunt de dos precintes de seguretat. Inclús fixacions per a la subjecció dels components de la línia d'ancoratge al suport.
Criteri d'amidament de projecte: Nombre d'unitats previstes, segons Estudi o Estudi Bàsic de Seguretat i Salut.
Criteri de mesura d'obra: Es mesurarà el nombre d'unitats realment col·locades segons especificacions d'Estudi o Estudi Bàsic de Seguretat i Salut.

| Codi | Ut | Descripció | Rendiment | Preu | Import |
|---|---|---|---|---|---|
| mt50spl110 | U | Ancoratge terminal d'aliatge d'alumini L-2653 amb tractament tèrmic T6, acabat amb pintura epoxi-polièster. (material) | 2.000 | 14.11 | 28.22 |
| mt50spl105a | U | Fixació composta per tac químic, volandera i cargol d'acer de 12 mm de diàmetre i 80 mm de longitud. (material) | 10.000 | 5.70 | 57.00 |
| mt50spl100 | U | Ancoratge terminal amb amortidor, d'acer inoxidable AISI 316, acabat brillant. (material) | 1.000 | 123.55 | 123.55 |
| mt50spl005 | U | Fixació composta per tac químic, volandera i cargol d'acer inoxidable de 12 mm de diàmetre i 80 mm de longitud. (material) | 4.000 | 6.91 | 27.64 |
| mt50spl120 | U | Ancoratge intermedi d'aliatge d'alumini L-2653 amb tractament tèrmic T6, acabat amb pintura epoxi-polièster. (material) | 1.000 | 36.72 | 36.72 |
| mt50spl130a | m | Cable flexible d'acer galvanitzat, de 10 mm de diàmetre, compost per 7 cordons de 19 fils, inclús premsat terminal amb casquet de coure i guardacable en un extrem. (material) | 10.500 | 2.52 | 26.46 |
| mt50spl040 | U | Tensor de caixa oberta, amb ull en un extrem i forquilla en l'extrem oposat. (material) | 1.000 | 95.04 | 95.04 |
| mt50spl050 | U | Conjunt d'un subjectacables i un terminal manual, d'acer inoxidable. (material) | 1.000 | 36.00 | 36.00 |
| mt50spl080 | U | Protector per a cap, de PVC, color groc. (material) | 1.000 | 5.76 | 5.76 |
| mt50spl060 | U | Placa de senyalització de la línia d'ancoratge. (material) | 1.000 | 17.86 | 17.86 |
| mt50spl070 | U | Conjunt de dos precintes de seguretat. (material) | 1.000 | 21.60 | 21.60 |
| mo119 | h | Oficial 1ª Seguretat i Salut. (mà d'obra) | 0.767 | 29.67 | 22.76 |
| mo120 | h | Peó Seguretat i Salut. (mà d'obra) | 1.151 | 24.86 | 28.61 |
| % | % | Costos directes complementaris | 2 % | 527.22 | 10.54 |
|  |  | Costos directes |  |  | 537.76 |
