# Passarel·la de vianants en voladís de protecció perimetral de coberta

- Propietat de l'arxiu: CYPE INGENIEROS, S.A.
- Format: FIEBDC-3/2002
- Divisa: EUR
- Costos indirectes: 3.00 %
- IVA: 21.00 %

## Y Seguretat i salut

### YC Sistemes de protecció col·lectiva

#### YCN Passarel·les en cobertes inclinades

**YCN010** m Passarel·la de vianants en voladís de protecció perimetral de coberta.
Protecció perimetral de coberta mitjançant passarel·la de vianants en voladís, de 0,60 m d'amplada útil, formada per: plataforma de xapa perforada d'acer galvanitzat amb perforacions rodones paral·leles de diàmetre 8 mm, amortitzable en 20 usos, ancorada sobre suports retràctils metàl·lics encastats en el front de forjat de la planta de coberta cada 2 m, permetent extreure de cadascun d'ells un perfil portant per al seu recolzament i el dels guardacossos; barana principal de tub d'acer de 25 mm de diàmetre i 2500 mm de longitud, amortitzable en 150 usos; barana intermèdia de tub d'acer de 25 mm de diàmetre i 2500 mm de longitud, amortitzable en 150 usos; entornpeu metàl·lic de 3 m de longitud, que tingui la vora superior almenys 15 cm per sobre de la superfície de treball, amortitzable en 150 usos i guardacossos telescòpics de seguretat fabricats en acer de primera qualitat pintat al forn en epoxi-polièster, de 35x35 mm i 1500 mm de longitud, separats entre si una distància màxima de 2 m i fixats individualment a cada suport retràctil, amortitzables en 20 usos. Inclús peces especials de principi i final de tram i anelles per a la fixació de la plataforma als suports.
Criteri d'amidament de projecte: Longitud mesurada segons Estudi o Estudi Bàsic de Seguretat i Salut.
Criteri de mesura d'obra: S'amidarà la longitud realment muntada segons especificacions d'Estudi o Estudi Bàsic de Seguretat i Salut.

| Codi | Ut | Descripció | Rendiment | Preu | Import |
|---|---|---|---|---|---|
| mt50spb035 | U | Suport retràctil metàl·lic de 110 cm d'encastament i 70 cm de vol, per a instal·lació de plataformes suspeses de nivell variable. (material) | 0.650 | 117.07 | 76.10 |
| mt26aha010a | m² | Xapa perforada d'acer galvanitzat, amb perforacions rodones paral·leles de diàmetre 8 mm. Plafons de 2000x1000x1,5 mm. (material) | 0.030 | 21.84 | 0.66 |
| mt50spb030g | U | Guardacossos telescòpic de seguretat fabricat en acer de primera qualitat pintat al forn en epoxi-polièster, de 35x35 mm i 1500 mm de longitud, amb serratge a dalt. (material) | 0.035 | 24.09 | 0.84 |
| mt50spb050a | U | Barana per a guardacossos matritzada, de tub d'acer pintat al forn en epoxi-polièster, de 25 mm de diàmetre i 2500 mm de longitud. (material) | 0.005 | 6.90 | 0.03 |
| mt50spb070 | U | Entornpeu metàl·lic de 3 m de longitud i 150 mm d'altura, pintat al forn en epoxi-polièster. (material) | 0.002 | 24.06 | 0.05 |
| mo119 | h | Oficial 1ª Seguretat i Salut. (mà d'obra) | 0.599 | 28.42 | 17.02 |
| mo120 | h | Peó Seguretat i Salut. (mà d'obra) | 0.599 | 23.81 | 14.26 |
| % | % | Costos directes complementaris | 2 % | 108.96 | 2.18 |
|  |  | Costos directes |  |  | 111.14 |
